# Conexión de pilotín al cabezal, mediante conectores

- Propiedad del archivo: CYPE INGENIEROS, S.A.
- Formato: FIEBDC-3/2002
- Ámbito geográfico: Paraguay
- Divisa: PYG
- Costes indirectos: 3.00 %
- Gastos generales: 13.00 %
- Beneficio industrial: 6.00 %
- IVA: 10.00 %

## C Fundaciones

### CP Profundas

#### CPM Pilotines

**CPM060** Ud Conexión de pilotín al cabezal, mediante conectores.
Conexión de pilotín al cabezal con pletinas de acero laminado A 36 fijadas mediante soldadura al perfil tubular, en el tramo previamente descabezado y limpio, para la correcta adherencia entre la armadura del pilotín y el hormigón del cabezal.
Incluye: Limpieza y preparación de la superficie soporte. Replanteo y marcado de los ejes. Fijación de los conectores con soldadura.
Criterio de medición de proyecto: Número de unidades previstas, según documentación gráfica de Proyecto.
Criterio de medición de obra: Se medirá el número de unidades realmente ejecutadas según especificaciones de Proyecto.

| Código | Ud | Descripción | Rendimiento | Precio | Importe |
|---|---|---|---|---|---|
| mt07ala001d | kg | Pletina de acero laminado A 36, según ASTM A 36, para aplicaciones estructurales. Trabajada y montada en taller, para colocar en obra. (material) | 2.500 | 14789.00 | 36972.50 |
| mq08sol020 | h | Equipo y elementos auxiliares para soldadura eléctrica. (maquinaria) | 0.145 | 19542.00 | 2833.59 |
| mo019 | h | Oficial soldador. (mano de obra) | 0.170 | 72578.91 | 12338.41 |
| % | % | Herramientas | 2 % | 52144.50 | 1042.89 |
|  |  | Costes directos |  |  | 53187.39 |
