# Sistema de encofrado estanco para foso de ascensor

- Propiedad del archivo: CYPE INGENIEROS, S.A.
- Formato: FIEBDC-3/2002
- Ámbito geográfico: Paraguay
- Divisa: PYG
- Costes indirectos: 3.00 %
- Gastos generales: 13.00 %
- Beneficio industrial: 6.00 %
- IVA: 10.00 %

## C Fundaciones

### CV Elementos singulares

#### CVF Foso de ascensor

**CVF020** Ud Sistema de encofrado estanco para foso de ascensor.
Montaje de sistema de encofrado perdido, en forma de cajón estanco, realizado con planchas de acero corten, de 3 mm de espesor, dobladas y cortadas, con uniones soldadas y elementos de rigidización formados por perfiles de acero S275JR, serie T 40x40, para formación de foso de ascensor enterrado a nivel de la fundación, con unas dimensiones máximas de 2250x2250 mm.
Incluye: Limpieza y preparación del plano de apoyo. Replanteo. Montaje del sistema de encofrado. Aplomado y nivelación del encofrado.
Criterio de medición de proyecto: Número de unidades previstas, según documentación gráfica de Proyecto.
Criterio de medición de obra: Se medirá el número de unidades realmente ejecutadas según especificaciones de Proyecto.

| Código | Ud | Descripción | Rendimiento | Precio | Importe |
|---|---|---|---|---|---|
| mt08eme010d | Ud | Encofrado perdido en forma de cajón estanco con fondo y cuatro paredes de 1270 mm de altura, compuesto por planchas de acero corten, de 3 mm de espesor, dobladas y cortadas, con uniones soldadas y elementos de rigidización formados por perfiles de acero S275JR, serie T 40x40, para conformado de foso de ascensor, con dimensiones interiores adaptadas según el modelo de ascensor, con unas dimensiones máximas de 2250x2250 mm. (material) | 1.000 | 12301811.00 | 12301811.00 |
| mo044 | h | Oficial encofrador. (mano de obra) | 0.612 | 69453.27 | 42505.40 |
| mo091 | h | Medio oficial encofrador. (mano de obra) | 0.612 | 44499.15 | 27233.48 |
| % | % | Herramientas | 2 % | 12371549.88 | 247431.00 |
|  |  | Costes directos |  |  | 12618980.88 |
