# Demolición de fundación de hormigón, para elementos de equipamiento urbano

- Propiedad del archivo: CYPE INGENIEROS, S.A.
- Formato: FIEBDC-3/2002
- Ámbito geográfico: Paraguay
- Divisa: PYG
- Costes indirectos: 3.00 %
- Gastos generales: 13.00 %
- Beneficio industrial: 6.00 %
- IVA: 10.00 %

## D Demoliciones

### DD Fundaciones

#### DDS Superficiales

**DDS005** m³ Demolición de fundación de hormigón, para elementos de equipamiento urbano.
Demolición de fundación de hormigón masivo, para elementos de equipamiento urbano, con retroexcavadora con martillo rompedor, y carga mecánica sobre camión o contenedor.
Incluye: Demolición del elemento. Fragmentación de los escombros en piezas manejables. Retirada y acopio de escombros. Limpieza de los restos de obra. Carga mecánica de escombros sobre camión o contenedor.
Criterio de medición de proyecto: Volumen medido según documentación gráfica de Proyecto.
Criterio de medición de obra: Se medirá el volumen realmente demolido, medido como diferencia entre los perfiles levantados antes de empezar la demolición y los levantados al finalizarla, aprobados por el director de la ejecución de la obra, según especificaciones de Proyecto.

| Código | Ud | Descripción | Rendimiento | Precio | Importe |
|---|---|---|---|---|---|
| mq01exn050c | h | Retroexcavadora sobre neumáticos, de 85 kW, con martillo rompedor. (maquinaria) | 0.232 | 415489.00 | 96393.45 |
| mq01ret010 | h | Miniretrocargadora sobre neumáticos de 15 kW. (maquinaria) | 0.232 | 261758.00 | 60727.86 |
| mo113 | h | Ayudante de construcción. (mano de obra) | 0.567 | 42327.30 | 23999.58 |
| % | % | Herramientas | 2 % | 181120.89 | 3622.42 |
|  |  | Costes directos |  |  | 184743.31 |
