# Demolición de bóveda de mampostería

- Propiedad del archivo: CYPE INGENIEROS, S.A.
- Formato: FIEBDC-3/2002
- Ámbito geográfico: Paraguay
- Divisa: PYG
- Costes indirectos: 3.00 %
- Gastos generales: 13.00 %
- Beneficio industrial: 6.00 %
- IVA: 10.00 %

## D Demoliciones

### DE Estructuras

#### DEF Mampostería

**DEF050** m² Demolición de bóveda de mampostería.
Demolición de bóveda de mampostería de ladrillo cerámico macizo de 1 1/2 pies de espesor, con martillo neumático, y carga manual sobre camión o contenedor.
Incluye: Demolición del elemento. Fragmentación de los escombros en piezas manejables. Retirada y acopio de escombros. Limpieza de los restos de obra. Carga manual de escombros sobre camión o contenedor.
Criterio de medición de proyecto: Superficie medida por su intradós en verdadera magnitud, según documentación gráfica de Proyecto.
Criterio de medición de obra: Se medirá, por el intradós, la superficie realmente demolida según especificaciones de Proyecto.

| Código | Ud | Descripción | Rendimiento | Precio | Importe |
|---|---|---|---|---|---|
| mq05mai030 | h | Martillo neumático. (maquinaria) | 0.389 | 26080.00 | 10145.12 |
| mq05pdm110 | h | Compresor portátil diesel media presión 10 m³/min. (maquinaria) | 0.195 | 44234.00 | 8625.63 |
| mo112 | h | Ayudante especializado de construcción. (mano de obra) | 0.477 | 43019.85 | 20520.47 |
| mo113 | h | Ayudante de construcción. (mano de obra) | 0.238 | 42327.30 | 10073.90 |
| % | % | Herramientas | 2 % | 49365.12 | 987.30 |
|  |  | Costes directos |  |  | 50352.42 |
