# Demolición de losa de hormigón armado con medios mecánicos

- Propiedad del archivo: CYPE INGENIEROS, S.A.
- Formato: FIEBDC-3/2002
- Ámbito geográfico: Paraguay
- Divisa: PYG
- Costes indirectos: 3.00 %
- Gastos generales: 13.00 %
- Beneficio industrial: 6.00 %
- IVA: 10.00 %

## D Demoliciones

### DE Estructuras

#### DEH Hormigón

**DEH021** m² Demolición de losa de hormigón armado con medios mecánicos.
Demolición de losa maciza de hormigón armado de hasta 20 cm de altura total, con retroexcavadora con martillo rompedor, previo levantado del piso y su base, y carga manual sobre camión o contenedor.
Criterio de valoración económica: El precio no incluye el levantado del piso.
Incluye: Replanteo de la superficie de losa a demoler. Demolición del elemento. Corte de las armaduras. Fragmentación de los escombros en piezas manejables. Retirada y acopio de escombros. Limpieza de los restos de obra. Carga manual de escombros sobre camión o contenedor.
Criterio de medición de proyecto: Superficie medida según documentación gráfica de Proyecto.
Criterio de medición de obra: Se medirá la superficie realmente demolida según especificaciones de Proyecto.

| Código | Ud | Descripción | Rendimiento | Precio | Importe |
|---|---|---|---|---|---|
| mq01exn050c | h | Retroexcavadora sobre neumáticos, de 85 kW, con martillo rompedor. (maquinaria) | 0.522 | 415489.00 | 216885.26 |
| mq08sol010 | h | Equipo de oxicorte, con acetileno como combustible y oxígeno como comburente. (maquinaria) | 0.313 | 47110.00 | 14745.43 |
| mo112 | h | Ayudante especializado de construcción. (mano de obra) | 0.639 | 43019.85 | 27489.68 |
| mo019 | h | Oficial soldador. (mano de obra) | 0.383 | 69509.75 | 26622.23 |
| mo113 | h | Ayudante de construcción. (mano de obra) | 0.958 | 42327.30 | 40549.55 |
| % | % | Herramientas | 2 % | 326292.15 | 6525.84 |
|  |  | Costes directos |  |  | 332817.99 |
