# Demolición de zuncho, nervio "in situ" o viga de hormigón armado

- Propiedad del archivo: CYPE INGENIEROS, S.A.
- Formato: FIEBDC-3/2002
- Ámbito geográfico: Paraguay
- Divisa: PYG
- Costes indirectos: 3.00 %
- Gastos generales: 13.00 %
- Beneficio industrial: 6.00 %
- IVA: 10.00 %

## D Demoliciones

### DE Estructuras

#### DEH Hormigón

**DEH050** m³ Demolición de zuncho, nervio "in situ" o viga de hormigón armado.
Demolición de viga de hormigón armado, con medios manuales, martillo neumático y equipo de oxicorte, y carga manual sobre camión o contenedor.
Incluye: Demolición del elemento. Corte de las armaduras. Fragmentación de los escombros en piezas manejables. Retirada y acopio de escombros. Limpieza de los restos de obra. Carga manual de escombros sobre camión o contenedor.
Criterio de medición de proyecto: Volumen medido según documentación gráfica de Proyecto.
Criterio de medición de obra: Se medirá el volumen realmente demolido según especificaciones de Proyecto.

| Código | Ud | Descripción | Rendimiento | Precio | Importe |
|---|---|---|---|---|---|
| mq05mai030 | h | Martillo neumático. (maquinaria) | 6.955 | 26080.00 | 181386.40 |
| mq05pdm110 | h | Compresor portátil diesel media presión 10 m³/min. (maquinaria) | 3.478 | 44234.00 | 153845.85 |
| mq08sol010 | h | Equipo de oxicorte, con acetileno como combustible y oxígeno como comburente. (maquinaria) | 1.739 | 47110.00 | 81924.29 |
| mo019 | h | Oficial soldador. (mano de obra) | 2.129 | 69509.75 | 147986.26 |
| mo112 | h | Ayudante especializado de construcción. (mano de obra) | 8.515 | 43019.85 | 366314.02 |
| mo113 | h | Ayudante de construcción. (mano de obra) | 7.096 | 42327.30 | 300354.52 |
| % | % | Herramientas | 2 % | 1231811.34 | 24636.23 |
|  |  | Costes directos |  |  | 1256447.57 |
