# Demolición de antepecho de hormigón armado

- Propiedad del archivo: CYPE INGENIEROS, S.A.
- Formato: FIEBDC-3/2002
- Ámbito geográfico: Paraguay
- Divisa: PYG
- Costes indirectos: 3.00 %
- Gastos generales: 13.00 %
- Beneficio industrial: 6.00 %
- IVA: 10.00 %

## D Demoliciones

### DF Fachadas

#### DFD Defensas de exteriores

**DFD011** m Demolición de antepecho de hormigón armado.
Demolición de antepecho de 1,25 m de altura y 0,2 m de espesor, de hormigón armado, con martillo neumático y equipo de oxicorte, sin deteriorar los elementos constructivos contiguos, y carga manual sobre camión o contenedor.
Incluye: Demolición del elemento. Corte de las armaduras. Fragmentación de los escombros en piezas manejables. Retirada y acopio de escombros. Limpieza de los restos de obra. Carga manual de escombros sobre camión o contenedor.
Criterio de medición de proyecto: Longitud medida según documentación gráfica de Proyecto.
Criterio de medición de obra: Se medirá la longitud realmente demolida según especificaciones de Proyecto.

| Código | Ud | Descripción | Rendimiento | Precio | Importe |
|---|---|---|---|---|---|
| mq05mai030 | h | Martillo neumático. (maquinaria) | 0.464 | 26080.00 | 12101.12 |
| mq05pdm010a | h | Compresor portátil eléctrico 2 m³/min de caudal. (maquinaria) | 0.232 | 24354.00 | 5650.13 |
| mq08sol010 | h | Equipo de oxicorte, con acetileno como combustible y oxígeno como comburente. (maquinaria) | 0.139 | 47110.00 | 6548.29 |
| mo112 | h | Ayudante especializado de construcción. (mano de obra) | 0.852 | 43019.85 | 36652.91 |
| mo019 | h | Oficial soldador. (mano de obra) | 0.170 | 69509.75 | 11816.66 |
| mo113 | h | Ayudante de construcción. (mano de obra) | 0.284 | 42327.30 | 12020.95 |
| % | % | Herramientas | 2 % | 84790.06 | 1695.80 |
|  |  | Costes directos |  |  | 86485.86 |
