# Demolición de vierteaguas

- Propiedad del archivo: CYPE INGENIEROS, S.A.
- Formato: FIEBDC-3/2002
- Ámbito geográfico: Paraguay
- Divisa: PYG
- Costes indirectos: 3.00 %
- Gastos generales: 13.00 %
- Beneficio industrial: 6.00 %
- IVA: 10.00 %

## D Demoliciones

### DH Remates

#### DHE De exteriores

**DHE100** m Demolición de vierteaguas.
Demolición de vierteaguas de piedra artificial situado entre las jambas del hueco cubriendo los alféizares, con medios manuales, sin deteriorar los elementos constructivos contiguos, y carga manual sobre camión o contenedor.
Incluye: Demolición del elemento. Fragmentación de los escombros en piezas manejables. Retirada y acopio de escombros. Limpieza de los restos de obra. Carga manual de escombros sobre camión o contenedor.
Criterio de medición de proyecto: Longitud medida según documentación gráfica de Proyecto.
Criterio de medición de obra: Se medirá la longitud realmente demolida según especificaciones de Proyecto.

| Código | Ud | Descripción | Rendimiento | Precio | Importe |
|---|---|---|---|---|---|
| mq06hor010 | h | Hormigonera eléctrica con una capacidad de amasado de 160 l. (maquinaria) | 0.017 | 19690.00 | 334.73 |
| mo020 | h | Oficial de construcción. (mano de obra) | 0.174 | 71617.94 | 12461.52 |
| mo113 | h | Ayudante de construcción. (mano de obra) | 0.174 | 44181.01 | 7687.50 |
| % | % | Herramientas | 2 % | 20483.75 | 409.68 |
|  |  | Costes directos |  |  | 20893.43 |
