# Demolición de umbral

- Propiedad del archivo: CYPE INGENIEROS, S.A.
- Formato: FIEBDC-3/2002
- Ámbito geográfico: Paraguay
- Divisa: PYG
- Costes indirectos: 3.00 %
- Gastos generales: 13.00 %
- Beneficio industrial: 6.00 %
- IVA: 10.00 %

## D Demoliciones

### DH Remates

#### DHE De exteriores

**DHE120** m Demolición de umbral.
Demolición de umbral de piedra natural, empotrado en las jambas, cubriendo el escalón de acceso en la puerta de entrada o balcón del edificio, con medios manuales, sin deteriorar los elementos constructivos contiguos, y carga manual sobre camión o contenedor.
Incluye: Demolición del elemento. Fragmentación de los escombros en piezas manejables. Retirada y acopio de escombros. Limpieza de los restos de obra. Carga manual de escombros sobre camión o contenedor.
Criterio de medición de proyecto: Longitud medida según documentación gráfica de Proyecto.
Criterio de medición de obra: Se medirá la longitud realmente demolida según especificaciones de Proyecto.

| Código | Ud | Descripción | Rendimiento | Precio | Importe |
|---|---|---|---|---|---|
| mo020 | h | Oficial de construcción. (mano de obra) | 0.209 | 68610.61 | 14339.62 |
| mo113 | h | Ayudante de construcción. (mano de obra) | 0.209 | 42327.30 | 8846.41 |
| % | % | Herramientas | 2 % | 23186.03 | 463.72 |
|  |  | Costes directos |  |  | 23649.75 |
