# Desmontaje de antena

- Propiedad del archivo: CYPE INGENIEROS, S.A.
- Formato: FIEBDC-3/2002
- Ámbito geográfico: Paraguay
- Divisa: PYG
- Costes indirectos: 3.00 %
- Gastos generales: 13.00 %
- Beneficio industrial: 6.00 %
- IVA: 10.00 %

## D Demoliciones

### DI Instalaciones

#### DIA Audiovisuales

**DIA010** Ud Desmontaje de antena.
Desmontaje de antena individual de radio (FM) y TV vía terrestre (UHF/VHF), con medios manuales, y carga manual sobre camión o contenedor.
Criterio de valoración económica: El precio incluye la retirada del cableado superficial y el desmontaje de los accesorios y de los soportes de fijación.
Incluye: Desmontaje del elemento. Retirada y acopio del material desmontado. Limpieza de los restos de obra. Carga manual del material desmontado y restos de obra sobre camión o contenedor.
Criterio de medición de proyecto: Número de unidades previstas, según documentación gráfica de Proyecto.
Criterio de medición de obra: Se medirá el número de unidades realmente desmontadas según especificaciones de Proyecto.

| Código | Ud | Descripción | Rendimiento | Precio | Importe |
|---|---|---|---|---|---|
| mo001 | h | Oficial instalador de telecomunicaciones. (mano de obra) | 1.678 | 70501.64 | 118301.75 |
| mo056 | h | Medio oficial instalador de telecomunicaciones. (mano de obra) | 1.678 | 43905.42 | 73673.29 |
| % | % | Herramientas | 2 % | 191975.04 | 3839.50 |
|  |  | Costes directos |  |  | 195814.54 |
