# Desmontaje de caldera

- Propiedad del archivo: CYPE INGENIEROS, S.A.
- Formato: FIEBDC-3/2002
- Ámbito geográfico: Paraguay
- Divisa: PYG
- Costes indirectos: 3.00 %
- Gastos generales: 13.00 %
- Beneficio industrial: 6.00 %
- IVA: 10.00 %

## D Demoliciones

### DI Instalaciones

#### DIC Calefacción, climatización y agua caliente sanitaria

**DIC020** Ud Desmontaje de caldera.
Desmontaje de caldera eléctrica y sus componentes, de 30 kW de potencia calorífica máxima, con medios manuales y mecánicos, y carga mecánica sobre camión o contenedor.
Criterio de valoración económica: El precio incluye el desmontaje del material de sujeción, de los accesorios y de las piezas especiales y la obturación de las conducciones conectadas al elemento.
Incluye: Desmontaje del elemento. Obturación de las conducciones conectadas al elemento. Retirada y acopio del material desmontado. Limpieza de los restos de obra. Carga mecánica del material desmontado y restos de obra sobre camión o contenedor.
Criterio de medición de proyecto: Número de unidades previstas, según documentación gráfica de Proyecto.
Criterio de medición de obra: Se medirá el número de unidades realmente desmontadas según especificaciones de Proyecto.

| Código | Ud | Descripción | Rendimiento | Precio | Importe |
|---|---|---|---|---|---|
| mq04cag010a | h | Camión con grúa de hasta 6 t. (maquinaria) | 1.159 | 316091.00 | 366349.47 |
| mo004 | h | Oficial calefactor. (mano de obra) | 1.398 | 70501.64 | 98561.29 |
| mo103 | h | Medio oficial calefactor. (mano de obra) | 1.398 | 43905.42 | 61379.78 |
| % | % | Herramientas | 2 % | 526290.54 | 10525.81 |
|  |  | Costes directos |  |  | 536816.35 |
