# Levantado de pasamanos en escalera

- Propiedad del archivo: CYPE INGENIEROS, S.A.
- Formato: FIEBDC-3/2002
- Ámbito geográfico: Paraguay
- Divisa: PYG
- Costes indirectos: 3.00 %
- Gastos generales: 13.00 %
- Beneficio industrial: 6.00 %
- IVA: 10.00 %

## D Demoliciones

### DP Particiones

#### DPD Defensas

**DPD020** m Levantado de pasamanos en escalera.
Levantado con medios manuales de pasamanos, situado en escalera y fijado mediante atornillado en obra de mampostería, con medios manuales, sin deteriorar los elementos constructivos a los que está sujeto, y carga manual sobre camión o contenedor.
Criterio de valoración económica: El precio incluye el desmontaje de los accesorios y de los elementos de fijación.
Incluye: Levantado del elemento. Retirada y acopio del material levantado. Limpieza de los restos de obra. Carga manual del material levantado y restos de obra sobre camión o contenedor.
Criterio de medición de proyecto: Longitud medida según documentación gráfica de Proyecto.
Criterio de medición de obra: Se medirá la longitud realmente desmontada según especificaciones de Proyecto.

| Código | Ud | Descripción | Rendimiento | Precio | Importe |
|---|---|---|---|---|---|
| mo113 | h | Ayudante de construcción. (mano de obra) | 0.163 | 41172.67 | 6711.15 |
| % | % | Herramientas | 2 % | 6711.15 | 134.22 |
|  |  | Costes directos |  |  | 6845.37 |
