# Apertura de hueco en partición interior de mampostería revestida

- Propiedad del archivo: CYPE INGENIEROS, S.A.
- Formato: FIEBDC-3/2002
- Ámbito geográfico: Paraguay
- Divisa: PYG
- Costes indirectos: 3.00 %
- Gastos generales: 13.00 %
- Beneficio industrial: 6.00 %
- IVA: 10.00 %

## D Demoliciones

### DP Particiones

#### DPT Tabiquería de mampostería

**DPT021** m² Apertura de hueco en partición interior de mampostería revestida.
Apertura de hueco de paso, de carácter provisional, en partición interior de mampostería revestida, formada por bloque de hormigón de 35 cm de espesor, con martillo neumático, sin afectar a la estabilidad de la partición o de los elementos constructivos contiguos, dejando adarajas para facilitar posteriormente la traba con la nueva mampostería, y carga manual sobre camión o contenedor.
Criterio de valoración económica: El precio incluye el desmontaje previo de los marcos y de las hojas de la carpintería, de los accesorios y de los mecanismos eléctricos existentes y para su posterior reposición, pero no incluye el montaje y desmontaje del apeo del hueco ni la colocación de dinteles.
Incluye: Replanteo del hueco en el paramento. Demolición de la mampostería y sus revestimientos. Fragmentación de los escombros en piezas manejables. Retirada y acopio de escombros. Limpieza de los restos de obra. Carga manual de escombros sobre camión o contenedor.
Criterio de medición de proyecto: Superficie medida según documentación gráfica de Proyecto.
Criterio de medición de obra: Se medirá la superficie realmente demolida según especificaciones de Proyecto.

| Código | Ud | Descripción | Rendimiento | Precio | Importe |
|---|---|---|---|---|---|
| mq05mai030 | h | Martillo neumático. (maquinaria) | 0.193 | 25744.00 | 4968.59 |
| mq05pdm110 | h | Compresor portátil diesel media presión 10 m³/min. (maquinaria) | 0.193 | 43663.00 | 8426.96 |
| mo112 | h | Ayudante especializado de construcción. (mano de obra) | 0.306 | 41846.53 | 12805.04 |
| mo113 | h | Ayudante de construcción. (mano de obra) | 0.329 | 41172.67 | 13545.81 |
| % | % | Herramientas | 2 % | 39746.40 | 794.93 |
|  |  | Costes directos |  |  | 40541.33 |
