# Demolición completa de cubierta plana transitable, no ventilada

- Propiedad del archivo: CYPE INGENIEROS, S.A.
- Formato: FIEBDC-3/2002
- Ámbito geográfico: Paraguay
- Divisa: PYG
- Costes indirectos: 3.00 %
- Gastos generales: 13.00 %
- Beneficio industrial: 6.00 %
- IVA: 10.00 %

## D Demoliciones

### DQ Cubiertas

#### DQA Planas

**DQA010** m² Demolición completa de cubierta plana transitable, no ventilada.
Demolición completa de cubierta plana transitable, no ventilada, con piso flotante de baldosas sobre soportes; con martillo neumático, sin afectar a la estabilidad de los elementos constructivos contiguos, y carga manual sobre camión o contenedor.
Criterio de valoración económica: El precio incluye la demolición de todas las capas que componen la cubierta, incluyendo la capa de formación de pendientes y la demolición de los sumideros.
Incluye: Demolición del elemento. Fragmentación de los escombros en piezas manejables. Retirada y acopio de escombros. Limpieza de los restos de obra. Carga manual de escombros sobre camión o contenedor.
Criterio de medición de proyecto: Superficie medida según documentación gráfica de Proyecto.
Criterio de medición de obra: Se medirá la superficie realmente demolida según especificaciones de Proyecto.

| Código | Ud | Descripción | Rendimiento | Precio | Importe |
|---|---|---|---|---|---|
| mq05mai030 | h | Martillo neumático. (maquinaria) | 0.116 | 26080.00 | 3025.28 |
| mq05pdm110 | h | Compresor portátil diesel media presión 10 m³/min. (maquinaria) | 0.116 | 44234.00 | 5131.14 |
| mo112 | h | Ayudante especializado de construcción. (mano de obra) | 0.141 | 43019.85 | 6065.80 |
| mo113 | h | Ayudante de construcción. (mano de obra) | 1.111 | 42327.30 | 47025.63 |
| % | % | Herramientas | 2 % | 61247.85 | 1224.96 |
|  |  | Costes directos |  |  | 62472.81 |
