# Demolición de piso flotante en cubierta plana

- Propiedad del archivo: CYPE INGENIEROS, S.A.
- Formato: FIEBDC-3/2002
- Ámbito geográfico: Paraguay
- Divisa: PYG
- Costes indirectos: 3.00 %
- Gastos generales: 13.00 %
- Beneficio industrial: 6.00 %
- IVA: 10.00 %

## D Demoliciones

### DQ Cubiertas

#### DQP Capa de protección

**DQP030** m² Demolición de piso flotante en cubierta plana.
Desmontaje de piso flotante de losa filtrante en cubierta plana, con medios manuales y recuperación del material para su posterior ubicación en otro emplazamiento, siendo el orden de ejecución del proceso inverso al de su instalación, y carga manual sobre camión o contenedor.
Incluye: Desmontaje del elemento. Clasificación y etiquetado. Acopio de los materiales a reutilizar. Carga manual del material a reutilizar sobre camión. Retirada y acopio de los restos de obra. Limpieza de los restos de obra. Carga manual de los restos de obra sobre camión o contenedor.
Criterio de medición de proyecto: Superficie medida según documentación gráfica de Proyecto.
Criterio de medición de obra: Se medirá la superficie realmente desmontada según especificaciones de Proyecto.

| Código | Ud | Descripción | Rendimiento | Precio | Importe |
|---|---|---|---|---|---|
| mo020 | h | Oficial de construcción. (mano de obra) | 0.211 | 66739.25 | 14081.98 |
| mo113 | h | Ayudante de construcción. (mano de obra) | 0.422 | 41172.67 | 17374.87 |
| % | % | Herramientas | 2 % | 31456.85 | 629.14 |
|  |  | Costes directos |  |  | 32085.99 |
