# Desmontaje de conjunto de mobiliario de cocina

- Propiedad del archivo: CYPE INGENIEROS, S.A.
- Formato: FIEBDC-3/2002
- Ámbito geográfico: Paraguay
- Divisa: PYG
- Costes indirectos: 3.00 %
- Gastos generales: 13.00 %
- Beneficio industrial: 6.00 %
- IVA: 10.00 %

## D Demoliciones

### DS Equipamiento

#### DSC Cocinas

**DSC020** m Desmontaje de conjunto de mobiliario de cocina.
Desmontaje de conjunto de mobiliario de cocina, con medios manuales, sin afectar a la estabilidad de los elementos resistentes a los que puedan estar unidos, y carga manual sobre camión o contenedor.
Criterio de valoración económica: El precio incluye el desmontaje de los accesorios.
Incluye: Desmontaje del elemento. Retirada y acopio del material desmontado. Limpieza de los restos de obra. Carga manual del material desmontado y restos de obra sobre camión o contenedor.
Criterio de medición de proyecto: Longitud medida según documentación gráfica de Proyecto.
Criterio de medición de obra: Se medirá la longitud realmente desmontada según especificaciones de Proyecto.

| Código | Ud | Descripción | Rendimiento | Precio | Importe |
|---|---|---|---|---|---|
| mo020 | h | Oficial de construcción. (mano de obra) | 1.136 | 68610.61 | 77941.65 |
| mo077 | h | Medio oficial de construcción. (mano de obra) | 1.136 | 43989.11 | 49971.63 |
| mo113 | h | Ayudante de construcción. (mano de obra) | 0.710 | 42327.30 | 30052.38 |
| % | % | Herramientas | 2 % | 157965.66 | 3159.31 |
|  |  | Costes directos |  |  | 161124.97 |
