# Desmontaje de farola

- Propiedad del archivo: CYPE INGENIEROS, S.A.
- Formato: FIEBDC-3/2002
- Ámbito geográfico: Paraguay
- Divisa: PYG
- Costes indirectos: 3.00 %
- Gastos generales: 13.00 %
- Beneficio industrial: 6.00 %
- IVA: 10.00 %

## D Demoliciones

### DU Urbanización interior de la parcela

#### DUI Iluminación exterior

**DUI030** Ud Desmontaje de farola.
Desmontaje de farola con columna de aluminio, de hasta 4 m de altura, y carga manual sobre camión o contenedor.
Criterio de valoración económica: El precio incluye el desmontaje de los accesorios y de los elementos de fijación, pero no incluye la demolición de la fundación.
Incluye: Desmontaje del elemento. Fragmentación del material desmontado en piezas manejables. Retirada y acopio del material desmontado. Limpieza de los restos de obra. Carga manual del material desmontado y restos de obra sobre camión o contenedor.
Criterio de medición de proyecto: Número de unidades previstas, según documentación gráfica de Proyecto.
Criterio de medición de obra: Se medirá el número de unidades realmente desmontadas según especificaciones de Proyecto.

| Código | Ud | Descripción | Rendimiento | Precio | Importe |
|---|---|---|---|---|---|
| mq04cag010a | h | Camión con grúa de hasta 6 t. (maquinaria) | 0.464 | 312016.00 | 144775.42 |
| mo003 | h | Oficial electricista. (mano de obra) | 0.140 | 68578.53 | 9600.99 |
| mo102 | h | Medio oficial electricista. (mano de obra) | 0.140 | 42707.99 | 5979.12 |
| mo112 | h | Ayudante especializado de construcción. (mano de obra) | 0.372 | 41846.53 | 15566.91 |
| mo113 | h | Ayudante de construcción. (mano de obra) | 0.093 | 41172.67 | 3829.06 |
| % | % | Herramientas | 2 % | 179751.50 | 3595.03 |
|  |  | Costes directos |  |  | 183346.53 |
