# Demolición de muro de mampostería en vallado de parcela

- Propiedad del archivo: CYPE INGENIEROS, S.A.
- Formato: FIEBDC-3/2002
- Ámbito geográfico: Paraguay
- Divisa: PYG
- Costes indirectos: 3.00 %
- Gastos generales: 13.00 %
- Beneficio industrial: 6.00 %
- IVA: 10.00 %

## D Demoliciones

### DU Urbanización interior de la parcela

#### DUV Cerramientos exteriores

**DUV020** m³ Demolición de muro de mampostería en vallado de parcela.
Demolición de muro de mampostería de bloque de hormigón macizado y armado, revestida, en vallado de parcela, mediante retroexcavadora con martillo rompedor, y carga mecánica de escombros sobre camión o contenedor.
Criterio de valoración económica: El precio incluye la demolición del revestimiento, pero no incluye la demolición de la fundación.
Incluye: Demolición del muro de mampostería y sus revestimientos. Fragmentación de los escombros en piezas manejables. Retirada y acopio de escombros. Limpieza de los restos de obra. Carga mecánica de escombros sobre camión o contenedor.
Criterio de medición de proyecto: Volumen medido según documentación gráfica de Proyecto.
Criterio de medición de obra: Se medirá el volumen realmente demolido según especificaciones de Proyecto.

| Código | Ud | Descripción | Rendimiento | Precio | Importe |
|---|---|---|---|---|---|
| mq01exn050c | h | Retroexcavadora sobre neumáticos, de 85 kW, con martillo rompedor. (maquinaria) | 0.243 | 410133.00 | 99662.32 |
| mq01ret010 | h | Miniretrocargadora sobre neumáticos de 15 kW. (maquinaria) | 0.122 | 258383.00 | 31522.73 |
| mq08sol010 | h | Equipo de oxicorte, con acetileno como combustible y oxígeno como comburente. (maquinaria) | 0.232 | 46503.00 | 10788.70 |
| mo113 | h | Ayudante de construcción. (mano de obra) | 0.597 | 41172.67 | 24580.08 |
| mo019 | h | Oficial soldador. (mano de obra) | 0.284 | 67613.60 | 19202.26 |
| % | % | Herramientas | 2 % | 185756.09 | 3715.12 |
|  |  | Costes directos |  |  | 189471.21 |
