# Demolición de muro de mampostería en vallado de parcela

- Propiedad del archivo: CYPE INGENIEROS, S.A.
- Formato: FIEBDC-3/2002
- Ámbito geográfico: Paraguay
- Divisa: PYG
- Costes indirectos: 3.00 %
- Gastos generales: 13.00 %
- Beneficio industrial: 6.00 %
- IVA: 10.00 %

## D Demoliciones

### DU Urbanización interior de la parcela

#### DUV Cerramientos exteriores

**DUV020** m³ Demolición de muro de mampostería en vallado de parcela.
Demolición de muro de mampostería de bloque de hormigón macizado y armado, en vallado de parcela, con martillo neumático, y carga manual de escombros sobre camión o contenedor.
Criterio de valoración económica: El precio no incluye la demolición de la fundación.
Incluye: Demolición del elemento. Fragmentación de los escombros en piezas manejables. Retirada y acopio de escombros. Limpieza de los restos de obra. Carga manual de escombros sobre camión o contenedor.
Criterio de medición de proyecto: Volumen medido según documentación gráfica de Proyecto.
Criterio de medición de obra: Se medirá el volumen realmente demolido según especificaciones de Proyecto.

| Código | Ud | Descripción | Rendimiento | Precio | Importe |
|---|---|---|---|---|---|
| mq05mai030 | h | Martillo neumático. (maquinaria) | 1.159 | 25744.00 | 29837.30 |
| mq05pdm110 | h | Compresor portátil diesel media presión 10 m³/min. (maquinaria) | 0.580 | 43663.00 | 25324.54 |
| mq08sol010 | h | Equipo de oxicorte, con acetileno como combustible y oxígeno como comburente. (maquinaria) | 0.696 | 46503.00 | 32366.09 |
| mo112 | h | Ayudante especializado de construcción. (mano de obra) | 3.125 | 41846.53 | 130770.41 |
| mo113 | h | Ayudante de construcción. (mano de obra) | 2.273 | 41172.67 | 93585.48 |
| mo019 | h | Oficial soldador. (mano de obra) | 0.852 | 67613.60 | 57606.79 |
| % | % | Herramientas | 2 % | 369490.61 | 7389.81 |
|  |  | Costes directos |  |  | 376880.42 |
