# Levantado de verja tradicional de perfiles metálicos en vallado de parcela

- Propiedad del archivo: CYPE INGENIEROS, S.A.
- Formato: FIEBDC-3/2002
- Ámbito geográfico: Paraguay
- Divisa: PYG
- Costes indirectos: 3.00 %
- Gastos generales: 13.00 %
- Beneficio industrial: 6.00 %
- IVA: 10.00 %

## D Demoliciones

### DU Urbanización interior de la parcela

#### DUV Cerramientos exteriores

**DUV030** m Levantado de verja tradicional de perfiles metálicos en vallado de parcela.
Levantado de verja tradicional de perfiles metálicos macizos en vallado de parcela, con una altura menor de 2 m, con medios manuales y equipo de oxicorte, y carga manual sobre camión o contenedor.
Criterio de valoración económica: El precio incluye el desmontaje de los accesorios y de los elementos de fijación, pero no incluye la demolición de la fundación.
Incluye: Levantado del elemento. Fragmentación de los escombros en piezas manejables. Retirada y acopio de escombros. Limpieza de los restos de obra. Carga manual del material levantado y restos de obra sobre camión o contenedor.
Criterio de medición de proyecto: Longitud medida según documentación gráfica de Proyecto.
Criterio de medición de obra: Se medirá la longitud realmente desmontada según especificaciones de Proyecto.

| Código | Ud | Descripción | Rendimiento | Precio | Importe |
|---|---|---|---|---|---|
| mq08sol010 | h | Equipo de oxicorte, con acetileno como combustible y oxígeno como comburente. (maquinaria) | 0.128 | 46503.00 | 5952.38 |
| mo019 | h | Oficial soldador. (mano de obra) | 0.156 | 67613.60 | 10547.72 |
| mo112 | h | Ayudante especializado de construcción. (mano de obra) | 0.234 | 41846.53 | 9792.09 |
| mo113 | h | Ayudante de construcción. (mano de obra) | 0.469 | 41172.67 | 19309.98 |
| % | % | Herramientas | 2 % | 45602.17 | 912.04 |
|  |  | Costes directos |  |  | 46514.21 |
