# Arco de dovelas de piedra natural

- Propiedad del archivo: CYPE INGENIEROS, S.A.
- Formato: FIEBDC-3/2002
- Ámbito geográfico: Paraguay
- Divisa: PYG
- Costes indirectos: 3.00 %
- Gastos generales: 13.00 %
- Beneficio industrial: 6.00 %
- IVA: 10.00 %

## E Estructuras

### EC Piedra labrada

#### ECR Arcos

**ECR010** m Arco de dovelas de piedra natural.
Arco de piedra natural granítica formado por dovelas de 60x40x40 cm, acabado abujardado, escuadradas y trabajadas en taller, con sección trapezoidal según plano de detalle, colocadas con mortero de cemento y cal confeccionado en obra, con 250 kg/m³ de cemento, color blanco (con arena de mármol blanco), con colorante, dosaje 1:1:7, suministrado en bolsas; montaje y desmontaje de cimbras y apeos.
Incluye: Montaje de cimbras y apeos. Replanteo de las dovelas. Preparación del mortero. Colocación de las dovelas. Tanteo con regla, nivel y plomada, rectificando su posición mediante golpeo. Retundido, refino y rejuntado del conjunto del arco. Limpieza del paramento. Desmontaje de cimbras y apeos. Repaso del intradós.
Criterio de medición de proyecto: Longitud medida por su mayor desarrollo lineal, según documentación gráfica de Proyecto.
Criterio de medición de obra: Se medirá, por su mayor desarrollo lineal, la longitud realmente ejecutada según especificaciones de Proyecto.

| Código | Ud | Descripción | Rendimiento | Precio | Importe |
|---|---|---|---|---|---|
| mt06dpn010c | Ud | Dovela de piedra natural granítica de 60x40x40 cm, acabado abujardado. (material) | 1.660 | 966692.00 | 1604708.72 |
| mt08cim020 | m | Camón de madera para formación de arco. (material) | 1.000 | 470544.00 | 470544.00 |
| mt08cim030a | m³ | Madera de pino para formación de cimbra. (material) | 0.150 | 2186647.00 | 327997.05 |
| mt08aaa010a | m³ | Agua. (material) | 0.004 | 9226.00 | 36.90 |
| mt01arg005b | t | Arena de mármol blanco, para mortero preparado en obra. (material) | 0.030 | 678072.00 | 20342.16 |
| mt08cem041o | kg | Cemento blanco en bolsas. (material) | 5.040 | 2399.00 | 12090.96 |
| mt08cal011a | kg | Cal aérea hidratada, con un contenido total de óxido de calcio y óxido de magnesio mayor o igual al 90%, en bolsas. (material) | 5.040 | 2685.00 | 13532.40 |
| mt08adt020a | kg | Colorante sintético para aglomerados. (material) | 0.101 | 12516.00 | 1264.12 |
| mq06hor010 | h | Hormigonera eléctrica con una capacidad de amasado de 160 l. (maquinaria) | 0.021 | 19436.00 | 408.16 |
| mo022 | h | Oficial colocador de revestimientos de piedra. (mano de obra) | 5.287 | 66739.25 | 352850.41 |
| mo060 | h | Medio oficial colocador de revestimientos de piedra. (mano de obra) | 5.611 | 42789.48 | 240091.77 |
| % | % | Herramientas | 2 % | 3043866.65 | 60877.33 |
|  |  | Costes directos |  |  | 3104743.98 |
