# Inyección de lechada de cal hidratada para la consolidación de muros de mampostería

- Propiedad del archivo: CYPE INGENIEROS, S.A.
- Formato: FIEBDC-3/2002
- Ámbito geográfico: Paraguay
- Divisa: PYG
- Costes indirectos: 3.00 %
- Gastos generales: 13.00 %
- Beneficio industrial: 6.00 %
- IVA: 10.00 %

## E Estructuras

### EC Piedra labrada

#### ECY Reparaciones

**ECY023** m Inyección de lechada de cal hidratada para la consolidación de muros de mampostería.
Inyección a baja presión o por gravedad desde los orificios más elevados de las juntas del muro de mampostería, con 6 kg/m de lechada, de cal hidráulica natural, con resistencia a compresión de 5 a 15 N/mm², cargas puzolánicas, agregados seleccionados y otros aditivos, aplicada mediante equipo de inyección a baja presión (máximo 1 atm por boquilla), para la consolidación de muros de mampostería de menos de 30 cm de espesor.
Incluye: Premezclado de los componentes de la lechada. Conexión de la manguera con los inyectores. Inyección de la lechada. Desconexión de la manguera. Limpieza superficial.
Criterio de medición de proyecto: Longitud de la junta inyectada, medida según documentación gráfica de Proyecto.
Criterio de medición de obra: Se medirá la longitud realmente ejecutada según especificaciones de Proyecto.

| Código | Ud | Descripción | Rendimiento | Precio | Importe |
|---|---|---|---|---|---|
| mt09rep110a | kg | Lechada, compuesta por cal hidráulica natural, con resistencia a compresión de 5 a 15 N/mm², cargas puzolánicas, agregados seleccionados y otros aditivos, para aplicar en inyecciones de consolidación en muros de mampostería, tipo M-10, para uso en elementos ubicados en el interior de las construcciones, sujetos a requisitos estructurales. (material) | 6.000 | 7837.00 | 47022.00 |
| mq06eim010 | h | Equipo de inyección manual de morteros fluidos y resinas. (maquinaria) | 0.209 | 9844.00 | 2057.40 |
| mo020 | h | Oficial de construcción. (mano de obra) | 0.254 | 68610.61 | 17427.09 |
| mo113 | h | Ayudante de construcción. (mano de obra) | 0.254 | 42327.30 | 10751.13 |
| % | % | Herramientas | 2 % | 77257.62 | 1545.15 |
|  |  | Costes directos |  |  | 78802.77 |
