# Muro de mampostería, de ladrillo cerámico

- Propiedad del archivo: CYPE INGENIEROS, S.A.
- Formato: FIEBDC-3/2002
- Ámbito geográfico: Paraguay
- Divisa: PYG
- Costes indirectos: 3.00 %
- Gastos generales: 13.00 %
- Beneficio industrial: 6.00 %
- IVA: 10.00 %

## E Estructuras

### EF Mampostería

#### EFM Muros

**EFM010** m³ Muro de mampostería, de ladrillo cerámico.
Muro de 1 pie de espesor de mampostería de ladrillo cerámico a la vista macizo de elaboración mecánica, color rojo, 24x11,5x5 cm, con juntas horizontales y verticales de 20 mm de espesor, junta rehundida, recibida con mortero de cemento confeccionado en obra, con 250 kg/m³ de cemento, color gris, dosaje 1:6, suministrado en bolsas.
Incluye: Limpieza y preparación de la superficie de apoyo. Replanteo. Colocación y aplomado de miras de referencia. Tendido de hilos entre miras. Colocación de plomos fijos en las aristas. Preparación del mortero. Colocación de las piezas por hiladas a nivel. Repaso de juntas y limpieza.
Criterio de medición de proyecto: Volumen medido según documentación gráfica de Proyecto.
Criterio de medición de obra: Se medirá el volumen realmente ejecutado según especificaciones de Proyecto.

| Código | Ud | Descripción | Rendimiento | Precio | Importe |
|---|---|---|---|---|---|
| mt05mmq010a | Ud | Ladrillo cerámico a la vista macizo de elaboración mecánica, color rojo, 24x11,5x5 cm, densidad 1300 kg/m³. (material) | 481.250 | 3677.00 | 1769556.25 |
| mt08aaa010a | m³ | Agua. (material) | 0.065 | 9276.00 | 602.94 |
| mt01arg005a | t | Arena de cantera, para mortero preparado en obra. (material) | 0.529 | 106727.00 | 56458.58 |
| mt08cem000p | kg | Cemento gris en bolsas. (material) | 81.900 | 1187.00 | 97215.30 |
| mq06hor010 | h | Hormigonera eléctrica con una capacidad de amasado de 160 l. (maquinaria) | 0.264 | 19690.00 | 5198.16 |
| mo021 | h | Oficial mampostero. (mano de obra) | 10.824 | 68610.61 | 742641.24 |
| mo114 | h | Ayudante mampostero. (mano de obra) | 5.412 | 42327.30 | 229075.35 |
| % | % | Herramientas | 2 % | 2900747.82 | 58014.96 |
|  |  | Costes directos |  |  | 2958762.78 |
