# Reparación de grieta en estructura de mampostería de ladrillo cerámico, con grapas metálicas

- Propiedad del archivo: CYPE INGENIEROS, S.A.
- Formato: FIEBDC-3/2002
- Ámbito geográfico: Paraguay
- Divisa: PYG
- Costes indirectos: 3.00 %
- Gastos generales: 13.00 %
- Beneficio industrial: 6.00 %
- IVA: 10.00 %

## E Estructuras

### EF Mampostería

#### EFY Reparaciones

**EFY020** m Reparación de grieta en estructura de mampostería de ladrillo cerámico, con grapas metálicas.
Reparación de grieta en estructura de mampostería de ladrillo cerámico mediante el cosido con grapas de acero conformado AP 420, de 8 mm de diámetro, colocadas cada 300 mm en taladros previamente rellenos con inyección de 3,5 kg/m de mortero de resina epoxi y arena de sílice, de endurecimiento rápido.
Incluye: Limpieza y preparación de la zona a grapar. Replanteo de la posición de las grapas. Ejecución de los taladros. Inyección del mortero. Colocación con calzos de las grapas. Retirada de los calzos una vez endurecido el mortero. Retirada y acopio de escombros. Carga manual de escombros sobre camión o contenedor.
Criterio de medición de proyecto: Longitud medida a ejes, según documentación gráfica de Proyecto.
Criterio de medición de obra: Se medirá la longitud realmente ejecutada según especificaciones de Proyecto.

| Código | Ud | Descripción | Rendimiento | Precio | Importe |
|---|---|---|---|---|---|
| mt09reh330 | kg | Mortero de resina epoxi con arena de sílice, de endurecimiento rápido, para relleno de anclajes. (material) | 3.500 | 25740.00 | 90090.00 |
| mt07aco130d | kg | Acero en varillas corrugadas AP 420, según NP 4007 99, de varios diámetros. (material) | 0.500 | 5908.00 | 2954.00 |
| mq06eim010 | h | Equipo de inyección manual de morteros fluidos y resinas. (maquinaria) | 0.348 | 9844.00 | 3425.71 |
| mq06eim020 | Ud | Boquilla de inyección para equipo de inyección manual de morteros fluidos y resinas. (maquinaria) | 3.333 | 2940.00 | 9799.02 |
| op00tal010 |  | Taladro. | 1.000 | 0.00 | 0.00 |
| mo020 | h | Oficial de construcción. (mano de obra) | 1.057 | 68610.61 | 72521.41 |
| mo113 | h | Ayudante de construcción. (mano de obra) | 1.057 | 42327.30 | 44739.96 |
| % | % | Herramientas | 2 % | 223530.10 | 4470.60 |
|  |  | Costes directos |  |  | 228000.70 |
