# Refuerzo de pilar de hormigón armado, mediante recrecido con hormigón armado

- Propiedad del archivo: CYPE INGENIEROS, S.A.
- Formato: FIEBDC-3/2002
- Ámbito geográfico: Paraguay
- Divisa: PYG
- Costes indirectos: 3.00 %
- Gastos generales: 13.00 %
- Beneficio industrial: 6.00 %
- IVA: 10.00 %

## E Estructuras

### EH Hormigón armado

#### EHH Refuerzos con hormigón

**EHH010** m Refuerzo de pilar de hormigón armado, mediante recrecido con hormigón armado.
Refuerzo de pilar de hormigón armado de 30x30 cm, mediante recrecido de 10 cm de espesor en todas sus caras, con hormigón armado, realizado con hormigón fck 250, HA-25/B/9,5/IIa elaborado en planta, y vaciado con bomba, y acero AP 500, con una cuantía de 120 kg/m³, unión directa mediante adhesivo; vaciado con medios manuales desde la losa de la planta superior por orificios practicados previamente; previa aplicación de una capa continua de adhesivo tixotrópico de dos componentes a base de resina epoxi, sobre la superficie del hormigón endurecido.
Criterio de valoración económica: El precio incluye el montaje y desmontaje del sistema de encofrado y el corte, doblado y armado del acero en el lugar definitivo de su colocación en obra.
Incluye: Limpieza de la superficie de hormigón. Realización de los orificios para el vaciado del hormigón. Colocación de las armaduras de refuerzo. Aplicación del adhesivo. Montaje del sistema de encofrado. Vaciado del hormigón. Desmontaje del sistema de encofrado. Limpieza de los restos.
Criterio de medición de proyecto: Longitud medida a ejes, según documentación gráfica de Proyecto.
Criterio de medición de obra: Se medirá, a ejes, la longitud realmente ejecutada según especificaciones de Proyecto.

| Código | Ud | Descripción | Rendimiento | Precio | Importe |
|---|---|---|---|---|---|
| mt09reh120a | kg | Adhesivo tixotrópico de dos componentes a base de resina epoxi, para la correcta unión entre el hormigón fresco y el hormigón endurecido o para mejorar la adherencia del hormigón endurecido y el acero. (material) | 1.800 | 59456.00 | 107020.80 |
| mt10haf130bgpg | m³ | Hormigón fck 250, bombeable, tipo HA-25/B/9,5/IIa según EHE-08, elaborado en planta. (material) | 0.168 | 895281.00 | 150407.21 |
| mt07aco130b | kg | Acero en varillas corrugadas AP 500, según NP 4007 99, de varios diámetros. (material) | 19.584 | 6215.00 | 121714.56 |
| mt08var050 | kg | Alambre galvanizado para atar, de 1,30 mm de diámetro. (material) | 0.134 | 9226.00 | 1236.28 |
| mt08eup010b | m² | Chapa metálica de 50x50 cm, para encofrado de pilares de hormigón armado de sección rectangular o cuadrada, de hasta 3 m de altura, incluso accesorios de montaje. (material) | 0.024 | 295243.00 | 7085.83 |
| mq06bhe010 | h | Camión bomba estacionado en obra, para bombeo de hormigón. (maquinaria) | 0.008 | 1072654.00 | 8581.23 |
| op00ciz020 |  | Cizalla para acero en varillas corrugadas. | 1.000 | 0.00 | 0.00 |
| op00ata010 |  | Atadora de armadura. | 1.000 | 0.00 | 0.00 |
| au00auh040 |  | Vibrador de hormigón, eléctrico. | 1.000 | 0.00 | 0.00 |
| mo043 | h | Oficial armador de hormigón. (mano de obra) | 0.195 | 69453.27 | 13543.39 |
| mo090 | h | Medio oficial armador de hormigón. (mano de obra) | 0.217 | 44499.15 | 9656.32 |
| mo045 | h | Oficial hormigonero. (mano de obra) | 1.259 | 69453.27 | 87441.67 |
| mo092 | h | Medio oficial hormigonero. (mano de obra) | 0.709 | 44499.15 | 31549.90 |
| % | % | Herramientas | 2 % | 538237.19 | 10764.74 |
|  |  | Costes directos |  |  | 549001.93 |
