# Refuerzo de pilar de hormigón armado, mediante recrecido con hormigón proyectado

- Propiedad del archivo: CYPE INGENIEROS, S.A.
- Formato: FIEBDC-3/2002
- Ámbito geográfico: Paraguay
- Divisa: PYG
- Costes indirectos: 3.00 %
- Gastos generales: 13.00 %
- Beneficio industrial: 6.00 %
- IVA: 10.00 %

## E Estructuras

### EH Hormigón armado

#### EHH Refuerzos con hormigón

**EHH020** m Refuerzo de pilar de hormigón armado, mediante recrecido con hormigón proyectado.
Refuerzo de pilar de hormigón armado de 30x30 cm, mediante recrecido de 10 cm de espesor en todas sus caras, con hormigón fck 250, HA-25/F/9,5/IIa, proyectado por vía húmeda, armado con una cuantía de acero de 120 kg/m³ de acero AP 500.
Criterio de valoración económica: El precio incluye el corte, doblado y armado del acero en el lugar definitivo de su colocación en obra.
Incluye: Picado de la totalidad del recubrimiento del pilar. Limpieza de la superficie de hormigón. Colocación de las armaduras de refuerzo. Proyección del hormigón. Limpieza de los restos.
Criterio de medición de proyecto: Longitud medida a ejes, según documentación gráfica de Proyecto.
Criterio de medición de obra: Se medirá, a ejes, la longitud realmente ejecutada según especificaciones de Proyecto.

| Código | Ud | Descripción | Rendimiento | Precio | Importe |
|---|---|---|---|---|---|
| mt10hes200a | m³ | Hormigón para proyectar, fck 250, HA-25/F/9,5/IIa, con un dosaje de cemento de 400 kg/m³, elaborado en planta. (material) | 0.168 | 699238.00 | 117471.98 |
| mt07aco130b | kg | Acero en varillas corrugadas AP 500, según NP 4007 99, de varios diámetros. (material) | 19.584 | 6215.00 | 121714.56 |
| mt08var050 | kg | Alambre galvanizado para atar, de 1,30 mm de diámetro. (material) | 0.134 | 9226.00 | 1236.28 |
| mq06gun010 | h | Equipo para proyectar hormigón de hormigón por vía húmeda 33 kW. (maquinaria) | 0.290 | 81900.00 | 23751.00 |
| op00ciz020 |  | Cizalla para acero en varillas corrugadas. | 1.000 | 0.00 | 0.00 |
| op00ata010 |  | Atadora de armadura. | 1.000 | 0.00 | 0.00 |
| mo043 | h | Oficial armador de hormigón. (mano de obra) | 0.234 | 69453.27 | 16252.07 |
| mo090 | h | Medio oficial armador de hormigón. (mano de obra) | 0.260 | 44499.15 | 11569.78 |
| mo045 | h | Oficial hormigonero. (mano de obra) | 2.767 | 69453.27 | 192177.20 |
| mo092 | h | Medio oficial hormigonero. (mano de obra) | 1.241 | 44499.15 | 55223.45 |
| % | % | Herramientas | 2 % | 539396.32 | 10787.93 |
|  |  | Costes directos |  |  | 550184.25 |
