# Elemento de fijación

- Propiedad del archivo: CYPE INGENIEROS, S.A.
- Formato: FIEBDC-3/2002
- Ámbito geográfico: Paraguay
- Divisa: PYG
- Costes indirectos: 3.00 %
- Gastos generales: 13.00 %
- Beneficio industrial: 6.00 %
- IVA: 10.00 %

## E Estructuras

### EH Hormigón armado

#### EHW Anclajes estructurales

**EHW024** Ud Elemento de fijación.
Varilla roscada con tuerca y arandela de acero inoxidable A4-70, según ISO 3506-1, de 16 mm de diámetro y 190 mm de longitud.
Incluye: Inserción del elemento de fijación. Aplicación del par de apriete con llave dinamométrica.
Criterio de medición de proyecto: Número de unidades previstas, según documentación gráfica de Proyecto.
Criterio de medición de obra: Se medirá el número de unidades realmente ejecutadas según especificaciones de Proyecto.

| Código | Ud | Descripción | Rendimiento | Precio | Importe |
|---|---|---|---|---|---|
| mt26reh305zf | Ud | Anclaje compuesto por varilla roscada de acero inoxidable A4-70, según ISO 3506-1 de 16 mm de diámetro, y 190 mm de longitud, tuerca y arandela, para fijaciones sobre estructuras de hormigón. (material) | 1.000 | 93264.00 | 93264.00 |
| mo020 | h | Oficial de construcción. (mano de obra) | 0.045 | 66739.25 | 3003.27 |
| mo112 | h | Ayudante especializado de construcción. (mano de obra) | 0.045 | 41846.53 | 1883.09 |
| % | % | Herramientas | 2 % | 98150.36 | 1963.01 |
|  |  | Costes directos |  |  | 100113.37 |
