# Colocación de inyectores internos, en fisura de elemento de hormigón

- Propiedad del archivo: CYPE INGENIEROS, S.A.
- Formato: FIEBDC-3/2002
- Ámbito geográfico: Paraguay
- Divisa: PYG
- Costes indirectos: 3.00 %
- Gastos generales: 13.00 %
- Beneficio industrial: 6.00 %
- IVA: 10.00 %

## E Estructuras

### EH Hormigón armado

#### EHY Reparaciones

**EHY064** m Colocación de inyectores internos, en fisura de elemento de hormigón.
Colocación de inyectores internos de polietileno, en fisura de elemento de hormigón, dentro de taladros de entre 6 y 25 mm de diámetro, secantes al plano de la fisura, realizados a tresbolillo cada 40 cm, y sellado superficial de la fisura con adhesivo tixotrópico de dos componentes a base de resina epoxi, a fin de evitar la fuga de la lechada durante el proceso de inyección.
Criterio de valoración económica: El precio no incluye la inyección de la resina.
Incluye: Sellado superficial de la fisura. Replanteo. Realización de los taladros. Introducción de los inyectores. Retirada de los inyectores. Eliminación del material de sellado sobrante.
Criterio de medición de proyecto: Longitud medida según documentación gráfica de Proyecto.
Criterio de medición de obra: Se medirá la longitud realmente ejecutada según especificaciones de Proyecto.

| Código | Ud | Descripción | Rendimiento | Precio | Importe |
|---|---|---|---|---|---|
| mt09reh123 | Ud | Inyector interno, de polietileno. (material) | 2.500 | 1330.00 | 3325.00 |
| mt09reh120a | kg | Adhesivo tixotrópico de dos componentes a base de resina epoxi, para la correcta unión entre el hormigón fresco y el hormigón endurecido o para mejorar la adherencia del hormigón endurecido y el acero. (material) | 0.200 | 59456.00 | 11891.20 |
| op00tal010 |  | Taladro. | 1.000 | 0.00 | 0.00 |
| mo020 | h | Oficial de construcción. (mano de obra) | 0.531 | 66739.25 | 35438.54 |
| mo112 | h | Ayudante especializado de construcción. (mano de obra) | 0.531 | 41846.53 | 22220.51 |
| % | % | Herramientas | 2 % | 72875.25 | 1457.51 |
|  |  | Costes directos |  |  | 74332.76 |
