# Reparación no estructural de hormigón, con mortero de fraguado rápido a base de cemento, modificado con polímeros

- Propiedad del archivo: CYPE INGENIEROS, S.A.
- Formato: FIEBDC-3/2002
- Ámbito geográfico: Paraguay
- Divisa: PYG
- Costes indirectos: 3.00 %
- Gastos generales: 13.00 %
- Beneficio industrial: 6.00 %
- IVA: 10.00 %

## E Estructuras

### EH Hormigón armado

#### EHY Reparaciones

**EHY029** m² Reparación no estructural de hormigón, con mortero de fraguado rápido a base de cemento, modificado con polímeros.
Aplicación manual de mortero a base de cemento hidráulico, tixotrópico, de fraguado rápido (20 minutos) y retracción compensada, con resistencia a compresión a 28 días mayor de 40 N/mm², Euroclase F de reacción al fuego, compuesto de cementos especiales, agregados seleccionados y resinas, en capa de 10 mm de espesor medio, con acabado superficial fratasado con esponja o fratás, para reparación no estructural de edificios y estructuras de hormigón (coqueras, oquedades, nidos de gravas, etc.).
Incluye: Humectación de la superficie soporte. Preparación de la mezcla. Aplicación del producto. Perfilado de aristas. Curado.
Criterio de medición de proyecto: Superficie medida según documentación gráfica de Proyecto.
Criterio de medición de obra: Se medirá la superficie realmente ejecutada según especificaciones de Proyecto.

| Código | Ud | Descripción | Rendimiento | Precio | Importe |
|---|---|---|---|---|---|
| mt09reh095a | kg | Mortero a base de cemento hidráulico, tixotrópico, de fraguado rápido (20 minutos) y retracción compensada, con resistencia a compresión a 28 días mayor de 40 N/mm², Euroclase F de reacción al fuego, compuesto de cementos especiales, agregados seleccionados y resinas, para reparación no estructural del hormigón. (material) | 18.000 | 6948.00 | 125064.00 |
| mo020 | h | Oficial de construcción. (mano de obra) | 0.592 | 66739.25 | 39509.64 |
| mo113 | h | Ayudante de construcción. (mano de obra) | 0.592 | 41172.67 | 24374.22 |
| % | % | Herramientas | 2 % | 188947.86 | 3778.96 |
|  |  | Costes directos |  |  | 192726.82 |
