# Pilar de madera aserrada

- Propiedad del archivo: CYPE INGENIEROS, S.A.
- Formato: FIEBDC-3/2002
- Ámbito geográfico: Paraguay
- Divisa: PYG
- Costes indirectos: 3.00 %
- Gastos generales: 13.00 %
- Beneficio industrial: 6.00 %
- IVA: 10.00 %

## E Estructuras

### EM Madera

#### EMS Pilares

**EMS020** m Pilar de madera aserrada.
Pilar de madera aserrada de pino, de 140x140 mm de sección, con acabado cepillado.
Incluye: Replanteo y marcado de ejes, en los puntos de apoyo de los pilares. Colocación y fijación provisional del pilar. Aplomado y nivelación. Ejecución de las uniones. Comprobación final del aplomado y de los niveles.
Criterio de medición de proyecto: Longitud medida según documentación gráfica de Proyecto, incluyendo las entregas.
Criterio de medición de obra: Se medirá la longitud realmente ejecutada según especificaciones de Proyecto, incluyendo las entregas. Se consideran incluidos todos los elementos integrantes de la estructura señalados en los planos y detalles del Proyecto.

| Código | Ud | Descripción | Rendimiento | Precio | Importe |
|---|---|---|---|---|---|
| mt07mee101iz | m³ | Madera aserrada de pino para pilares, de hasta 5 m de longitud, de 140x140 mm de sección, con acabado cepillado. (material) | 0.020 | 3395421.00 | 67908.42 |
| op00cla010 |  | Clavadora neumática. | 1.000 | 0.00 | 0.00 |
| op00cep010 |  | Garlopa. | 1.000 | 0.00 | 0.00 |
| mo048 | h | Oficial montador de estructura de madera. (mano de obra) | 0.276 | 71400.78 | 19706.62 |
| mo095 | h | Medio oficial montador de estructura de madera. (mano de obra) | 0.138 | 45747.07 | 6313.10 |
| % | % | Herramientas | 2 % | 93928.14 | 1878.56 |
|  |  | Costes directos |  |  | 95806.70 |
