# Mortero tipo Grout para relleno, por vaciado, de apoyos estructurales

- Propiedad del archivo: CYPE INGENIEROS, S.A.
- Formato: FIEBDC-3/2002
- Ámbito geográfico: Paraguay
- Divisa: PYG
- Costes indirectos: 3.00 %
- Gastos generales: 13.00 %
- Beneficio industrial: 6.00 %
- IVA: 10.00 %

## E Estructuras

### EP Hormigón prefabricado

#### EPS Pilares

**EPS030** l Mortero tipo Grout para relleno, por vaciado, de apoyos estructurales.
Mortero seco de retracción compensada, compuesto de cemento y aditivos especiales, exento de cloruros, para uso general, utilizado en el relleno por vaciado de apoyos estructurales.
Incluye: Replanteo. Limpieza de la zona de aplicación. Preparación de la mezcla. Vaciado del mortero en capas sucesivas. Curado del mortero. Limpieza de los restos generados.
Criterio de medición de proyecto: Volumen medido según documentación gráfica de Proyecto.
Criterio de medición de obra: Se medirá el volumen realmente ejecutado según especificaciones de Proyecto.

| Código | Ud | Descripción | Rendimiento | Precio | Importe |
|---|---|---|---|---|---|
| mt09reh360g | kg | Mortero seco de retracción compensada, compuesto de cemento y aditivos especiales, exento de cloruros, para uso general, para relleno de cables de postensado, anclajes de maquinaria e inyección en fisuras. (material) | 2.200 | 4864.00 | 10700.80 |
| mo020 | h | Oficial de construcción. (mano de obra) | 0.007 | 66739.25 | 467.17 |
| mo113 | h | Ayudante de construcción. (mano de obra) | 0.007 | 41172.67 | 288.21 |
| % | % | Herramientas | 2 % | 11456.18 | 229.12 |
|  |  | Costes directos |  |  | 11685.30 |
