# Pilar prefabricado de hormigón armado, imitación madera

- Propiedad del archivo: CYPE INGENIEROS, S.A.
- Formato: FIEBDC-3/2002
- Ámbito geográfico: Paraguay
- Divisa: PYG
- Costes indirectos: 3.00 %
- Gastos generales: 13.00 %
- Beneficio industrial: 6.00 %
- IVA: 10.00 %

## E Estructuras

### EP Hormigón prefabricado

#### EPS Pilares

**EPS100** Ud Pilar prefabricado de hormigón armado, imitación madera.
Pilar prefabricado de hormigón armado, de 30x30 cm y sección hueca, de 100 cm de altura, con 4 barras de acero de 12 mm de diámetro, acabado imitación madera, con una mano de lasur. Incluso hormigón fck 250, HA-25/B/19/IIa para relleno del pilar.
Incluye: Replanteo de los pilares. Izado y presentación de los pilares mediante grúa. Ajuste a su posición correcta y nivelación. Montaje y desmontaje de apeos complementarios.
Criterio de medición de proyecto: Número de unidades previstas, según documentación gráfica de Proyecto.
Criterio de medición de obra: Se medirá el número de unidades realmente ejecutadas según especificaciones de Proyecto.

| Código | Ud | Descripción | Rendimiento | Precio | Importe |
|---|---|---|---|---|---|
| mt07pha080a | Ud | Pilar prefabricado de hormigón armado, de 30x30 cm y sección hueca, de 100 cm de altura, con 4 barras de acero de 12 mm de diámetro, acabado imitación madera, con una mano de lasur. (material) | 1.000 | 2467688.00 | 2467688.00 |
| mt10haf130igqg | m³ | Hormigón fck 250, tipo HA-25/B/19/IIa según EHE-08, elaborado en planta. (material) | 0.049 | 869205.00 | 42591.05 |
| mq07gte010a | h | Grúa autopropulsada de brazo telescópico con una capacidad de elevación de 12 t y 20 m de altura máxima de trabajo. (maquinaria) | 0.232 | 309177.00 | 71729.06 |
| mo046 | h | Oficial montador de estructura prefabricada de hormigón. (mano de obra) | 0.282 | 69453.27 | 19585.82 |
| mo093 | h | Medio oficial montador de estructura prefabricada de hormigón. (mano de obra) | 0.564 | 44499.15 | 25097.52 |
| % | % | Herramientas | 2 % | 2626691.45 | 52533.83 |
|  |  | Costes directos |  |  | 2679225.28 |
