# Manguito para empalme mecánico de varillas conformadas de acero

- Propiedad del archivo: CYPE INGENIEROS, S.A.
- Formato: FIEBDC-3/2002
- Ámbito geográfico: Paraguay
- Divisa: PYG
- Costes indirectos: 3.00 %
- Gastos generales: 13.00 %
- Beneficio industrial: 6.00 %
- IVA: 10.00 %

## E Estructuras

### EW Elementos especiales

#### EWE Dispositivos de anclaje y empalme de armaduras

**EWE020** Ud Manguito para empalme mecánico de varillas conformadas de acero.
Manguito de acero bajo en carbono, para empalme mecánico de barras de acero conformado de 16 mm de diámetro, que permite la transmisión de esfuerzos de tracción y de compresión, mediante el roscado de dos piezas macho y hembra, unidas a las barras en taller mediante aplicación de presión en frío con prensa hidráulica BP 2600.
Incluye: Replanteo y colocación de las armaduras de espera, con pieza hembra roscada. Conexión de las barras mediante el roscado de la armadura de empalme, provista de manguito roscado macho.
Criterio de medición de proyecto: Número de unidades previstas, según documentación gráfica de Proyecto.
Criterio de medición de obra: Se medirá el número de unidades realmente ejecutadas según especificaciones de Proyecto.

| Código | Ud | Descripción | Rendimiento | Precio | Importe |
|---|---|---|---|---|---|
| mt07eed010q | Ud | Manguito de acero bajo en carbono, para empalme mecánico de barras de acero conformado de 16 mm de diámetro, que permite la transmisión de esfuerzos de tracción y de compresión, mediante el roscado de dos piezas macho y hembra, unidas a las barras en taller mediante aplicación de presión en frío con prensa hidráulica BP 2600. (material) | 1.000 | 70428.00 | 70428.00 |
| mo042 | h | Oficial de estructuras de hormigón. (mano de obra) | 0.035 | 69453.27 | 2430.86 |
| mo089 | h | Medio oficial de estructuras de hormigón. (mano de obra) | 0.035 | 44499.15 | 1557.47 |
| % | % | Herramientas | 2 % | 74416.33 | 1488.33 |
|  |  | Costes directos |  |  | 75904.66 |
