# Limpieza manual de fachadas con cepillo

- Propiedad del archivo: CYPE INGENIEROS, S.A.
- Formato: FIEBDC-3/2002
- Ámbito geográfico: Paraguay
- Divisa: PYG
- Costes indirectos: 3.00 %
- Gastos generales: 13.00 %
- Beneficio industrial: 6.00 %
- IVA: 10.00 %

## F Fachadas y particiones

### FZ Limpieza y tratamientos superficiales

#### FZA Limpieza manual

**FZA010** m² Limpieza manual de fachadas con cepillo.
Limpieza en seco de fachada de mampostería de ladrillos cerámicos a la vista en estado de conservación regular, mediante cepillado manual con cepillo blando de raíces, hasta descubrir las zonas arenizadas, ampollas de pátina y fisuras de mampostería, previa eliminación de cascotes, detritus y material adherido. Incluso acopio, retirada y carga de escombros y restos generados sobre camión o contenedor, considerando un grado de complejidad medio.
Incluye: Cepillado manual de la superficie soporte. Retirada y acopio de los restos generados. Carga de los restos generados sobre camión o contenedor.
Criterio de medición de proyecto: Superficie medida según documentación gráfica de Proyecto.
Criterio de medición de obra: Se medirá la superficie realmente ejecutada según especificaciones de Proyecto.

| Código | Ud | Descripción | Rendimiento | Precio | Importe |
|---|---|---|---|---|---|
| mo020 | h | Oficial de construcción. (mano de obra) | 0.305 | 71617.94 | 21843.47 |
| mo113 | h | Ayudante de construcción. (mano de obra) | 0.305 | 44181.01 | 13475.21 |
| % | % | Herramientas | 2 % | 35318.68 | 706.37 |
|  |  | Costes directos |  |  | 36025.05 |
