# Anclaje mecánico con tarugo de expansión y tornillo, en hormigón

- Propiedad del archivo: CYPE INGENIEROS, S.A.
- Formato: FIEBDC-3/2002
- Ámbito geográfico: Paraguay
- Divisa: PYG
- Costes indirectos: 3.00 %
- Gastos generales: 13.00 %
- Beneficio industrial: 6.00 %
- IVA: 10.00 %

## H Remates y ayudas

### HA Anclajes

#### HAH Sobre hormigón

**HAH002** Ud Anclaje mecánico con tarugo de expansión y tornillo, en hormigón.
Anclaje mecánico con tarugo de expansión de poliamida y tornillo de acero cincado, de cabeza hexagonal con arandela, de 10 mm de diámetro y 100 mm de longitud, para fijación de elemento no estructural a soporte de hormigón endurecido.
Incluye: Replanteo de la posición del anclaje. Ejecución de la perforación. Limpieza del polvo resultante. Introducción del anclaje. Atornillado. Limpieza de los restos sobrantes.
Criterio de medición de proyecto: Número de unidades previstas, según documentación gráfica de Proyecto.
Criterio de medición de obra: Se medirá el número de unidades realmente ejecutadas según especificaciones de Proyecto.

| Código | Ud | Descripción | Rendimiento | Precio | Importe |
|---|---|---|---|---|---|
| mt26wur310m | Ud | Anclaje mecánico con tarugo de expansión de poliamida y tornillo de acero cincado, de cabeza hexagonal con arandela, de 10 mm de diámetro y 100 mm de longitud. (material) | 1.000 | 35148.00 | 35148.00 |
| op00tal010 |  | Taladro. | 1.000 | 0.00 | 0.00 |
| op00ato010 |  | Atornillador. | 1.000 | 0.00 | 0.00 |
| mo113 | h | Ayudante de construcción. (mano de obra) | 0.045 | 41172.67 | 1852.77 |
| % | % | Herramientas | 2 % | 37000.77 | 740.02 |
|  |  | Costes directos |  |  | 37740.79 |
