# Perfil para junta de construcción, de aluminio

- Propiedad del archivo: CYPE INGENIEROS, S.A.
- Formato: FIEBDC-3/2002
- Ámbito geográfico: Paraguay
- Divisa: PYG
- Costes indirectos: 3.00 %
- Gastos generales: 13.00 %
- Beneficio industrial: 6.00 %
- IVA: 10.00 %

## H Remates y ayudas

### HD Perfiles decorativos

#### HDS Perfiles para juntas entre pisos

**HDS060** m Perfil para junta de construcción, de aluminio.
Perfil en L para juntas de construcción, de aluminio anodizado, de 40 mm de ancho, 20 mm de altura y 1,3 mm de espesor.
Incluye: Preparación de la superficie soporte. Replanteo. Corte y preparación. Nivelación. Colocación y fijación. Limpieza final.
Criterio de medición de proyecto: Longitud medida según documentación gráfica de Proyecto. No se ha incrementado la medición por roturas y recortes, ya que en la descomposición se ha considerado un 5% más de piezas.
Criterio de medición de obra: Se medirá la longitud realmente ejecutada según especificaciones de Proyecto.

| Código | Ud | Descripción | Rendimiento | Precio | Importe |
|---|---|---|---|---|---|
| mt18jpc091fh | m | Perfil en L para juntas de construcción, de aluminio anodizado, de 40 mm de ancho, 20 mm de altura y 1,3 mm de espesor. (material) | 1.050 | 108637.00 | 114068.85 |
| mo023 | h | Oficial pisero. (mano de obra) | 0.068 | 66739.25 | 4538.27 |
| % | % | Herramientas | 2 % | 118607.12 | 2372.14 |
|  |  | Costes directos |  |  | 120979.26 |
