# Recibido de reja

- Propiedad del archivo: CYPE INGENIEROS, S.A.
- Formato: FIEBDC-3/2002
- Ámbito geográfico: Paraguay
- Divisa: PYG
- Costes indirectos: 3.00 %
- Gastos generales: 13.00 %
- Beneficio industrial: 6.00 %
- IVA: 10.00 %

## H Remates y ayudas

### HE Recibidos

#### HEB Barandas, rejas y pasamanos

**HEB020** Ud Recibido de reja.
Recibido de reja metálica de hasta 2 m² de superficie, con patillas de anclaje, con mortero de cemento, confeccionado en obra, con aditivo hidrófugo, dosaje 1:4.
Incluye: Replanteo. Apertura de huecos para embutir las patillas de anclaje. Nivelación y aplomado. Tapado de huecos con mortero.
Criterio de medición de proyecto: Superficie del hueco a cerrar, medida según documentación gráfica de Proyecto.
Criterio de medición de obra: Se medirá, con las dimensiones del hueco, la superficie realmente ejecutada según especificaciones de Proyecto.

| Código | Ud | Descripción | Rendimiento | Precio | Importe |
|---|---|---|---|---|---|
| mt08aaa010a | m³ | Agua. (material) | 0.006 | 9276.00 | 55.66 |
| mt01arg005a | t | Arena de cantera, para mortero preparado en obra. (material) | 0.015 | 106727.00 | 1600.91 |
| mt08cem000p | kg | Cemento gris en bolsas. (material) | 3.800 | 1187.00 | 4510.60 |
| mt08adt010 | kg | Aditivo hidrófugo para impermeabilización de morteros u hormigones. (material) | 0.076 | 7421.00 | 564.00 |
| mq06hor010 | h | Hormigonera eléctrica con una capacidad de amasado de 160 l. (maquinaria) | 0.008 | 19690.00 | 157.52 |
| mo020 | h | Oficial de construcción. (mano de obra) | 0.670 | 68610.61 | 45969.11 |
| mo113 | h | Ayudante de construcción. (mano de obra) | 0.844 | 42327.30 | 35724.24 |
| % | % | Herramientas | 2 % | 88582.04 | 1771.64 |
|  |  | Costes directos |  |  | 90353.68 |
