# Recibido de premarco de madera a tabique de mampostería

- Propiedad del archivo: CYPE INGENIEROS, S.A.
- Formato: FIEBDC-3/2002
- Ámbito geográfico: Paraguay
- Divisa: PYG
- Costes indirectos: 3.00 %
- Gastos generales: 13.00 %
- Beneficio industrial: 6.00 %
- IVA: 10.00 %

## H Remates y ayudas

### HE Recibidos

#### HEC Marcos, premarcos y premarcos

**HEC020** Ud Recibido de premarco de madera a tabique de mampostería.
Recibido de premarco de madera a tabique de mampostería, con patillas de anclaje, con mortero de cemento, confeccionado en obra, con aditivo hidrófugo, dosaje 1:6, después de la ejecución del tabique y con el piso colocado, para fijar posteriormente, sobre él, el marco de la carpintería exterior de más de 4 m² de superficie.
Incluye: Replanteo. Apertura de huecos para embutir las patillas de anclaje. Nivelación y aplomado. Tapado de huecos con mortero. Fijación definitiva del premarco.
Criterio de medición de proyecto: Número de unidades previstas, según documentación gráfica de Proyecto.
Criterio de medición de obra: Se medirá el número de unidades realmente ejecutadas según especificaciones de Proyecto.

| Código | Ud | Descripción | Rendimiento | Precio | Importe |
|---|---|---|---|---|---|
| mt08aaa010a | m³ | Agua. (material) | 0.006 | 9226.00 | 55.36 |
| mt01arg005a | t | Arena de cantera, para mortero preparado en obra. (material) | 0.041 | 106133.00 | 4351.45 |
| mt08cem000p | kg | Cemento gris en bolsas. (material) | 6.250 | 1181.00 | 7381.25 |
| mt08adt010 | kg | Aditivo hidrófugo para impermeabilización de morteros u hormigones. (material) | 0.125 | 7381.00 | 922.63 |
| mq06hor010 | h | Hormigonera eléctrica con una capacidad de amasado de 160 l. (maquinaria) | 0.020 | 19436.00 | 388.72 |
| mo020 | h | Oficial de construcción. (mano de obra) | 0.563 | 66739.25 | 37574.20 |
| mo113 | h | Ayudante de construcción. (mano de obra) | 0.563 | 41172.67 | 23180.21 |
| % | % | Herramientas | 2 % | 73853.82 | 1477.08 |
|  |  | Costes directos |  |  | 75330.90 |
