# Recibido de premarco de madera a tabique de mampostería

- Propiedad del archivo: CYPE INGENIEROS, S.A.
- Formato: FIEBDC-3/2002
- Ámbito geográfico: Paraguay
- Divisa: PYG
- Costes indirectos: 3.00 %
- Gastos generales: 13.00 %
- Beneficio industrial: 6.00 %
- IVA: 10.00 %

## H Remates y ayudas

### HE Recibidos

#### HEC Marcos, premarcos y premarcos

**HEC020** Ud Recibido de premarco de madera a tabique de mampostería.
Recibido de premarco de madera a tabique de mampostería, con patillas de anclaje, con pasta de yeso B1, durante la ejecución del tabique y con el piso colocado, para fijar posteriormente, sobre él, el marco de la carpintería exterior de más de 4 m² de superficie.
Incluye: Replanteo. Nivelación y aplomado. Fijación definitiva del premarco.
Criterio de medición de proyecto: Número de unidades previstas, según documentación gráfica de Proyecto.
Criterio de medición de obra: Se medirá el número de unidades realmente ejecutadas según especificaciones de Proyecto.

| Código | Ud | Descripción | Rendimiento | Precio | Importe |
|---|---|---|---|---|---|
| mt09pye010b | m³ | Pasta de yeso de construcción B1. (material) | 0.025 | 759796.00 | 18994.90 |
| mo020 | h | Oficial de construcción. (mano de obra) | 0.496 | 66739.25 | 33102.67 |
| mo113 | h | Ayudante de construcción. (mano de obra) | 0.496 | 41172.67 | 20421.64 |
| % | % | Herramientas | 2 % | 72519.21 | 1450.38 |
|  |  | Costes directos |  |  | 73969.59 |
