# Forrado de descuelgue de viga metálica, con placas de yeso laminado

- Propiedad del archivo: CYPE INGENIEROS, S.A.
- Formato: FIEBDC-3/2002
- Ámbito geográfico: Paraguay
- Divisa: PYG
- Costes indirectos: 3.00 %
- Gastos generales: 13.00 %
- Beneficio industrial: 6.00 %
- IVA: 10.00 %

## H Remates y ayudas

### HF Forrados

#### HFE De elementos estructurales

**HFE020** m Forrado de descuelgue de viga metálica, con placas de yeso laminado.
Formación de forrado de descuelgue de viga metálica, por las dos caras del alma y por el ala inferior, de 200x200 mm, realizado mediante placas de yeso laminado A / - 1200 / longitud / 12,5 / con los bordes longitudinales afinados; fijación en las dos caras del alma mediante atornillado a fajas fajas fajas fajas maestras 60/27 de chapa de acero galvanizado, atornilladas a su vez sobre rastreles de madera de 40x40 mm, colocados a presión, con una separación entre ejes de 30 cm; y fijación en el ala inferior mediante atornillado a fajas fajas fajas fajas maestras 60/27 de chapa de acero galvanizado, colocadas a presión en clips metálicos. Incluso perfiles, clips, tornillería y pasta y cinta para el tratamiento de juntas.
Incluye: Replanteo. Colocación y aplomado de los rastreles. Señalización de los puntos de anclaje. Colocación y fijación de los perfiles sobre los rastreles. Instalación de clips. Colocación a presión de las fajas fajas fajas fajas fajas fajas fajas maestras contra los clips. Fijación de las placas. Tratamiento de juntas.
Criterio de medición de proyecto: Longitud medida según documentación gráfica de Proyecto.
Criterio de medición de obra: Se medirá la longitud realmente ejecutada según especificaciones de Proyecto.

| Código | Ud | Descripción | Rendimiento | Precio | Importe |
|---|---|---|---|---|---|
| mt07mee203df | m | Rastrel de 40x40 mm de sección, de madera de pino pinaster (Pinus pinaster), tratada en autoclave, con clase de uso 4, acabado cepillado, con humedad inferior al 20%. (material) | 1.200 | 10497.00 | 12596.40 |
| mt12psg050c | m | Faja faja maestra 60/27 de chapa de acero galvanizado, de ancho 60 mm. (material) | 4.000 | 8620.00 | 34480.00 |
| mt12www040b | Ud | Tornillo autotaladrante de acero galvanizado, de 4 mm de diámetro y 25 mm de longitud, para fijación de elementos metálicos sobre soporte de madera. (material) | 6.000 | 234.00 | 1404.00 |
| mt12pmk011a | Ud | Clip de protección de 72x48x41 mm. (material) | 1.670 | 6992.00 | 11676.64 |
| mt12psg010a | m² | Placa de yeso laminado A / - 1200 / longitud / 12,5 / con los bordes longitudinales afinados. (material) | 0.714 | 41239.00 | 29444.65 |
| mt12psg081c | Ud | Tornillo autoperforante 3,5x25 mm. (material) | 18.000 | 94.00 | 1692.00 |
| mt12psg030a | kg | Pasta de juntas. (material) | 0.500 | 9281.00 | 4640.50 |
| mt12psg040a | m | Cinta microperforada de papel. (material) | 0.321 | 439.00 | 140.92 |
| mo053 | h | Oficial colocador de divisorias interiores y mamparas. (mano de obra) | 0.290 | 68578.53 | 19887.77 |
| mo100 | h | Medio oficial colocador de divisorias interiores y mamparas. (mano de obra) | 0.290 | 42789.48 | 12408.95 |
| % | % | Herramientas | 2 % | 128371.83 | 2567.44 |
|  |  | Costes directos |  |  | 130939.27 |
