# Forrado de ductos para instalaciones, de mampostería

- Propiedad del archivo: CYPE INGENIEROS, S.A.
- Formato: FIEBDC-3/2002
- Ámbito geográfico: Paraguay
- Divisa: PYG
- Costes indirectos: 3.00 %
- Gastos generales: 13.00 %
- Beneficio industrial: 6.00 %
- IVA: 10.00 %

## H Remates y ayudas

### HF Forrados

#### HFI De ductos

**HFI010** m Forrado de ductos para instalaciones, de mampostería.
Forrado de ductos para instalaciones, en un rincón de la tabiquería, de 50 cm de longitud y 25 cm de ancho, realizado con mampostería de ladrillo cerámico hueco doble, para revestir, 33x16x7 cm, con juntas de 10 mm de espesor, recibida con mortero de cemento confeccionado en obra, con 250 kg/m³ de cemento, color gris, dosaje 1:6, suministrado en bolsas.
Incluye: Replanteo y trazado en la losa de los tabiques a realizar. Colocación y aplomado de miras de referencia. Tendido de hilos entre miras. Preparación del mortero. Colocación de los ladrillos, previamente humedecidos, por hiladas enteras. Repaso de juntas y limpieza.
Criterio de medición de proyecto: Longitud medida según documentación gráfica de Proyecto.
Criterio de medición de obra: Se medirá la longitud realmente ejecutada según especificaciones de Proyecto.

| Código | Ud | Descripción | Rendimiento | Precio | Importe |
|---|---|---|---|---|---|
| mt04lvc010g | Ud | Ladrillo cerámico hueco doble, para revestir, 33x16x7 cm, densidad 810 kg/m³. (material) | 13.000 | 2766.00 | 35958.00 |
| mt08aaa010a | m³ | Agua. (material) | 0.004 | 9226.00 | 36.90 |
| mt01arg005a | t | Arena de cantera, para mortero preparado en obra. (material) | 0.008 | 106133.00 | 849.06 |
| mt08cem000p | kg | Cemento gris en bolsas. (material) | 1.180 | 1181.00 | 1393.58 |
| mq06hor010 | h | Hormigonera eléctrica con una capacidad de amasado de 160 l. (maquinaria) | 0.006 | 19436.00 | 116.62 |
| mo020 | h | Oficial de construcción. (mano de obra) | 0.477 | 66739.25 | 31834.62 |
| mo113 | h | Ayudante de construcción. (mano de obra) | 0.302 | 41172.67 | 12434.15 |
| % | % | Herramientas | 2 % | 82622.93 | 1652.46 |
|  |  | Costes directos |  |  | 84275.39 |
