# Faldón de bañera de obra de mampostería

- Propiedad del archivo: CYPE INGENIEROS, S.A.
- Formato: FIEBDC-3/2002
- Ámbito geográfico: Paraguay
- Divisa: PYG
- Costes indirectos: 3.00 %
- Gastos generales: 13.00 %
- Beneficio industrial: 6.00 %
- IVA: 10.00 %

## H Remates y ayudas

### HY Ayudas de albañilería

#### HYO Para oficios

**HYO030** m Faldón de bañera de obra de mampostería.
Faldón de bañera con ladrillo cerámico hueco sencillo, asentado con mortero de cemento, confeccionado en obra, dosaje 1:6.
Incluye: Replanteo y trazado en la losa de los tabiques a realizar. Colocación de las piezas por hiladas a nivel. Recibido a la obra de marcos y premarcos. Ejecución de encuentros. Limpieza del paramento.
Criterio de medición de proyecto: Número de unidades previstas, según documentación gráfica de Proyecto.
Criterio de medición de obra: Se medirá el número de unidades realmente ejecutadas según especificaciones de Proyecto.

| Código | Ud | Descripción | Rendimiento | Precio | Importe |
|---|---|---|---|---|---|
| mt04lvc010a | Ud | Ladrillo cerámico hueco sencillo, para revestir, 24x11,5x4 cm, densidad 780 kg/m³. (material) | 18.000 | 1391.00 | 25038.00 |
| mt08aaa010a | m³ | Agua. (material) | 0.006 | 9276.00 | 55.66 |
| mt01arg005a | t | Arena de cantera, para mortero preparado en obra. (material) | 0.017 | 106727.00 | 1814.36 |
| mt08cem000p | kg | Cemento gris en bolsas. (material) | 2.650 | 1187.00 | 3145.55 |
| mq06hor010 | h | Hormigonera eléctrica con una capacidad de amasado de 160 l. (maquinaria) | 0.009 | 19690.00 | 177.21 |
| mo020 | h | Oficial de construcción. (mano de obra) | 0.670 | 71617.94 | 47984.02 |
| mo113 | h | Ayudante de construcción. (mano de obra) | 0.713 | 44181.01 | 31501.06 |
| % | % | Herramientas | 2 % | 109715.86 | 2194.32 |
|  |  | Costes directos |  |  | 111910.18 |
