# Carga terminal

- Propiedad del archivo: CYPE INGENIEROS, S.A.
- Formato: FIEBDC-3/2002
- Ámbito geográfico: Paraguay
- Divisa: PYG
- Costes indirectos: 3.00 %
- Gastos generales: 13.00 %
- Beneficio industrial: 6.00 %
- IVA: 10.00 %

## I Instalaciones

### IA Audiovisuales

#### IAA Red de cables coaxiales

**IAA048** Ud Carga terminal.
Carga terminal de 75 Ohm, con conector macho, tipo "F", sin bloqueo del paso de corriente continua.
Incluye: Colocación. Conexionado y comprobación de su correcto funcionamiento.
Criterio de medición de proyecto: Número de unidades previstas, según documentación gráfica de Proyecto.
Criterio de medición de obra: Se medirá el número de unidades realmente ejecutadas según especificaciones de Proyecto.

| Código | Ud | Descripción | Rendimiento | Precio | Importe |
|---|---|---|---|---|---|
| mt40irt040a | Ud | Carga terminal de 75 Ohm, con conector macho, tipo "F", sin bloqueo del paso de corriente continua. (material) | 1.000 | 8731.00 | 8731.00 |
| mo001 | h | Oficial instalador de telecomunicaciones. (mano de obra) | 0.061 | 70501.64 | 4300.60 |
| mo056 | h | Medio oficial instalador de telecomunicaciones. (mano de obra) | 0.061 | 43905.42 | 2678.23 |
| % | % | Herramientas | 2 % | 15709.83 | 314.20 |
|  |  | Costes directos |  |  | 16024.03 |
