# Derivador

- Propiedad del archivo: CYPE INGENIEROS, S.A.
- Formato: FIEBDC-3/2002
- Ámbito geográfico: Paraguay
- Divisa: PYG
- Costes indirectos: 3.00 %
- Gastos generales: 13.00 %
- Beneficio industrial: 6.00 %
- IVA: 10.00 %

## I Instalaciones

### IA Audiovisuales

#### IAA Red de cables coaxiales

**IAA110** Ud Derivador.
Derivador de 5-2400 MHz, de 2 ramales 45° simples y 12 dB de pérdida de ramal 45° simple, con conectores tipo "F".
Incluye: Colocación del derivador. Conexionado y comprobación de su correcto funcionamiento.
Criterio de medición de proyecto: Número de unidades previstas, según documentación gráfica de Proyecto.
Criterio de medición de obra: Se medirá el número de unidades realmente ejecutadas según especificaciones de Proyecto.

| Código | Ud | Descripción | Rendimiento | Precio | Importe |
|---|---|---|---|---|---|
| mt40ede008aa | Ud | Derivador de 5-2400 MHz, de 2 ramales 45° simples y 12 dB de pérdida de ramal 45° simple, con conectores tipo "F". (material) | 1.000 | 66298.00 | 66298.00 |
| mo001 | h | Oficial instalador de telecomunicaciones. (mano de obra) | 0.123 | 70501.64 | 8671.70 |
| mo056 | h | Medio oficial instalador de telecomunicaciones. (mano de obra) | 0.123 | 43905.42 | 5400.37 |
| % | % | Herramientas | 2 % | 80370.07 | 1607.40 |
|  |  | Costes directos |  |  | 81977.47 |
