# Toma de usuario

- Propiedad del archivo: CYPE INGENIEROS, S.A.
- Formato: FIEBDC-3/2002
- Ámbito geográfico: Paraguay
- Divisa: PYG
- Costes indirectos: 3.00 %
- Gastos generales: 13.00 %
- Beneficio industrial: 6.00 %
- IVA: 10.00 %

## I Instalaciones

### IA Audiovisuales

#### IAF Red de cables de pares de cobre

**IAF090** Ud Toma de usuario.
Toma doble con conectores tipo RJ-45 de 8 contactos, categoría 6, marco y embellecedor.
Incluye: Montaje, conexionado y comprobación de su correcto funcionamiento.
Criterio de medición de proyecto: Número de unidades previstas, según documentación gráfica de Proyecto.
Criterio de medición de obra: Se medirá el número de unidades realmente ejecutadas según especificaciones de Proyecto.

| Código | Ud | Descripción | Rendimiento | Precio | Importe |
|---|---|---|---|---|---|
| mt40dpt060b | Ud | Toma doble con conectores tipo RJ-45 de 8 contactos, categoría 6, marco y embellecedor. (material) | 1.000 | 241742.00 | 241742.00 |
| mo001 | h | Oficial instalador de telecomunicaciones. (mano de obra) | 0.270 | 68578.53 | 18516.20 |
| % | % | Herramientas | 2 % | 260258.20 | 5205.16 |
|  |  | Costes directos |  |  | 265463.36 |
