# Punto de interconexión de cables de fibra óptica

- Propiedad del archivo: CYPE INGENIEROS, S.A.
- Formato: FIEBDC-3/2002
- Ámbito geográfico: Paraguay
- Divisa: PYG
- Costes indirectos: 3.00 %
- Gastos generales: 13.00 %
- Beneficio industrial: 6.00 %
- IVA: 10.00 %

## I Instalaciones

### IA Audiovisuales

#### IAO Red de cables de fibra óptica

**IAO012** Ud Punto de interconexión de cables de fibra óptica.
Punto de interconexión de cables de fibra óptica, para 6 fibras ópticas, formado por caja mural de acero galvanizado, como registro principal de cables de fibra óptica; 6 conectores y 6 adaptadores SC simple para fibras ópticas monomodo. Incluso cierre con llave, accesorios necesarios para su correcta instalación, piezas especiales y fijaciones.
Incluye: Colocación del armario mural. Colocación de los conectores. Conexionado y comprobación de su correcto funcionamiento.
Criterio de medición de proyecto: Número de unidades previstas, según documentación gráfica de Proyecto.
Criterio de medición de obra: Se medirá el número de unidades realmente ejecutadas según especificaciones de Proyecto.

| Código | Ud | Descripción | Rendimiento | Precio | Importe |
|---|---|---|---|---|---|
| mt40foa030c | Ud | Caja mural con capacidad para 6 conectores tipo SC simple, de acero galvanizado, de 200x140x30 mm, para instalaciones de fibra óptica. Incluso cierre con llave, accesorios y fijaciones. (material) | 1.000 | 554508.00 | 554508.00 |
| mt40fod020a | Ud | Conector tipo SC/APC simple monomodo, para instalaciones de fibra óptica. (material) | 6.000 | 75788.00 | 454728.00 |
| mt40fod030a | Ud | Adaptador tipo SC simple monomodo, para instalaciones de fibra óptica. (material) | 6.000 | 64005.00 | 384030.00 |
| mo001 | h | Oficial instalador de telecomunicaciones. (mano de obra) | 0.983 | 68578.53 | 67412.69 |
| mo056 | h | Medio oficial instalador de telecomunicaciones. (mano de obra) | 0.983 | 42707.99 | 41981.95 |
| % | % | Herramientas | 2 % | 1502660.64 | 30053.21 |
|  |  | Costes directos |  |  | 1532713.85 |
