# Módulo hidrónico

- Propiedad del archivo: CYPE INGENIEROS, S.A.
- Formato: FIEBDC-3/2002
- Ámbito geográfico: Paraguay
- Divisa: PYG
- Costes indirectos: 3.00 %
- Gastos generales: 13.00 %
- Beneficio industrial: 6.00 %
- IVA: 10.00 %

## I Instalaciones

### IB Sistemas de climatización

#### IBW Sistema VRF (Mitsubishi Heavy Industries)

**IBW375** Ud Módulo hidrónico.
Módulo hidrónico, sistema aire-aire multi-split con caudal variable de refrigerante, modelo HMU280KXZE1 "MITSUBISHI HEAVY INDUSTRIES", para conexión a unidad exterior de aire acondicionado, de la gama KXZ o KXZX, para gas R-410A, alimentación monofásica (230V/50Hz), potencia nominal en refrigeración 28 kW (temperatura de bulbo seco del aire exterior 35°C, temperatura de entrada del agua 23°C, temperatura de salida del agua 18°C), potencia nominal en calefacción 28 kW (temperatura de bulbo seco del aire exterior 7°C, temperatura de entrada del agua 30°C, temperatura de salida del agua 35°C), dimensiones (altura x ancho x profundidad) 860x550x400 mm, compuesto por caja de control, intercambiador refrigerante-agua, bomba de circulación de agua y válvula de expansión electrónica.
Criterio de valoración económica: El precio no incluye la canalización ni el cableado eléctrico de alimentación.
Incluye: Replanteo. Colocación y fijación. Conexión a las líneas frigoríficas. Conexión a la red de conducción de agua. Conexión a la red eléctrica. Puesta en marcha.
Criterio de medición de proyecto: Número de unidades previstas, según documentación gráfica de Proyecto.
Criterio de medición de obra: Se medirá el número de unidades realmente ejecutadas según especificaciones de Proyecto.

| Código | Ud | Descripción | Rendimiento | Precio | Importe |
|---|---|---|---|---|---|
| mt42mhi090d | Ud | Módulo hidrónico, sistema aire-aire multi-split con caudal variable de refrigerante, modelo HMU280KXZE1 "MITSUBISHI HEAVY INDUSTRIES", para conexión a unidad exterior de aire acondicionado, de la gama KXZ o KXZX, para gas R-410A, alimentación monofásica (230V/50Hz), potencia nominal en refrigeración 28 kW (temperatura de bulbo seco del aire exterior 35°C, temperatura de entrada del agua 23°C, temperatura de salida del agua 18°C), potencia nominal en calefacción 28 kW (temperatura de bulbo seco del aire exterior 7°C, temperatura de entrada del agua 30°C, temperatura de salida del agua 35°C), dimensiones (altura x ancho x profundidad) 860x550x400 mm, compuesto por caja de control, intercambiador refrigerante-agua, bomba de circulación de agua y válvula de expansión electrónica. (material) | 1.000 | 42102517.00 | 42102517.00 |
| mo005 | h | Oficial instalador de aire acondicionado. (mano de obra) | 1.228 | 68578.53 | 84214.43 |
| mo104 | h | Medio oficial instalador de aire acondicionado. (mano de obra) | 1.228 | 42707.99 | 52445.41 |
| % | % | Herramientas | 2 % | 42239176.84 | 844783.54 |
|  |  | Costes directos |  |  | 43083960.38 |
