# Boca para la carga para depósito de combustible líquido

- Propiedad del archivo: CYPE INGENIEROS, S.A.
- Formato: FIEBDC-3/2002
- Ámbito geográfico: Paraguay
- Divisa: PYG
- Costes indirectos: 3.00 %
- Gastos generales: 13.00 %
- Beneficio industrial: 6.00 %
- IVA: 10.00 %

## I Instalaciones

### IC Calefacción, refrigeración, climatización y agua caliente sanitaria

#### ICD Combustible líquido

**ICD105** Ud Boca para la carga para depósito de combustible líquido.
Boca para la carga para depósito de combustible líquido, de latón, de 2", colocada mediante unión roscada y alojada en registro de recogida de derrames de polietileno de alta densidad. Totalmente montada, conexionada y probada.
Incluye: Replanteo. Colocación de la registro. Montaje, colocación y fijación de la boca para la carga. Conexionado. Colocación de la tapa.
Criterio de medición de proyecto: Número de unidades previstas, según documentación gráfica de Proyecto.
Criterio de medición de obra: Se medirá el número de unidades realmente ejecutadas según especificaciones de Proyecto.

| Código | Ud | Descripción | Rendimiento | Precio | Importe |
|---|---|---|---|---|---|
| mt38dep003a | Ud | Boca para la carga, de latón, de 2", para roscar. (material) | 1.000 | 301653.00 | 301653.00 |
| mt38dep750a | Ud | Registro de recogida de derrames, de polietileno de alta densidad, de 394 mm de diámetro y 381 mm de altura, con tapa de hierro fundido y válvula de drenaje. (material) | 1.000 | 2286609.00 | 2286609.00 |
| mo020 | h | Oficial de construcción. (mano de obra) | 0.251 | 66739.25 | 16751.55 |
| mo113 | h | Ayudante de construcción. (mano de obra) | 0.251 | 41172.67 | 10334.34 |
| mo004 | h | Oficial calefactor. (mano de obra) | 0.251 | 68578.53 | 17213.21 |
| mo103 | h | Medio oficial calefactor. (mano de obra) | 0.251 | 42707.99 | 10719.71 |
| % | % | Herramientas | 2 % | 2643280.81 | 52865.62 |
|  |  | Costes directos |  |  | 2696146.43 |
