# Depósito de combustible líquido, de superficie, de chapa de acero

- Propiedad del archivo: CYPE INGENIEROS, S.A.
- Formato: FIEBDC-3/2002
- Ámbito geográfico: Paraguay
- Divisa: PYG
- Costes indirectos: 3.00 %
- Gastos generales: 13.00 %
- Beneficio industrial: 6.00 %
- IVA: 10.00 %

## I Instalaciones

### IC Calefacción, refrigeración, climatización y agua caliente sanitaria

#### ICD Combustible líquido

**ICD125** Ud Depósito de combustible líquido, de superficie, de chapa de acero.
Depósito homologado de gas oil, de superficie, colocado en el exterior del edificio, de chapa de acero, de simple pared, con una capacidad de 10000 litros, tratamiento exterior mediante granallado SA 2 1/2 y acabado mediante imprimación de epoxi-poliamida y poliuretano blanco. Incluso tubo buzo de carga, interruptor de nivel, indicador de nivel, apoyos y elementos de protección según normativa. Totalmente montado, conexionado y probado. Sin incluir la obra civil, ni la toma de tierra.
Incluye: Colocación del depósito. Montaje de accesorios.
Criterio de medición de proyecto: Número de unidades previstas, según documentación gráfica de Proyecto.
Criterio de medición de obra: Se medirá el número de unidades realmente ejecutadas según especificaciones de Proyecto.

| Código | Ud | Descripción | Rendimiento | Precio | Importe |
|---|---|---|---|---|---|
| mt38dep001na | Ud | Depósito homologado de combustible líquido, de superficie, de chapa de acero, de simple pared, de 1850 mm de diámetro y 4000 mm de longitud, con una capacidad de 10000 litros. Tratamiento exterior: granallado SA 2 1/2 y acabado mediante imprimación de epoxi-poliamida y poliuretano blanco. Incluso apoyos y elementos de protección según normativa. (material) | 1.000 | 58783555.00 | 58783555.00 |
| mt38dep004b | Ud | Tubo buzo de carga, para depósito de combustible líquido de chapa de acero. (material) | 1.000 | 3095410.00 | 3095410.00 |
| mt38dep005b | Ud | Válvula reguladora de nivel, para depósito de combustible líquido de chapa de acero. (material) | 1.000 | 1031470.00 | 1031470.00 |
| mt38dep006a | Ud | Indicador de nivel con sonda, para depósito de combustible líquido de chapa de acero. (material) | 1.000 | 727421.00 | 727421.00 |
| mq04cag010a | h | Camión con grúa de hasta 6 t. (maquinaria) | 0.580 | 312016.00 | 180969.28 |
| mo004 | h | Oficial calefactor. (mano de obra) | 9.288 | 68578.53 | 636957.39 |
| mo103 | h | Medio oficial calefactor. (mano de obra) | 9.288 | 42707.99 | 396671.81 |
| % | % | Herramientas | 2 % | 64852454.48 | 1297049.09 |
|  |  | Costes directos |  |  | 66149503.57 |
