# Filtro retenedor de residuos de gas oil

- Propiedad del archivo: CYPE INGENIEROS, S.A.
- Formato: FIEBDC-3/2002
- Ámbito geográfico: Paraguay
- Divisa: PYG
- Costes indirectos: 3.00 %
- Gastos generales: 13.00 %
- Beneficio industrial: 6.00 %
- IVA: 10.00 %

## I Instalaciones

### IC Calefacción, refrigeración, climatización y agua caliente sanitaria

#### ICD Combustible líquido

**ICD140** Ud Filtro retenedor de residuos de gas oil.
Filtro retenedor de residuos para gas oil, con cuerpo de aluminio, vaso de aluminio y tamiz de acero inoxidable con perforaciones de 100 µm de diámetro, con rosca cilíndrica de 1", PN=2 bar. Totalmente montado, conexionado y probado.
Incluye: Replanteo. Conexión del filtro.
Criterio de medición de proyecto: Número de unidades previstas, según documentación gráfica de Proyecto.
Criterio de medición de obra: Se medirá el número de unidades realmente ejecutadas según especificaciones de Proyecto.

| Código | Ud | Descripción | Rendimiento | Precio | Importe |
|---|---|---|---|---|---|
| mt38dep810d | Ud | Filtro retenedor de residuos para gas oil, con cuerpo de aluminio, vaso de aluminio y tamiz de acero inoxidable con perforaciones de 100 µm de diámetro, con rosca cilíndrica de 1", PN=2 bar. (material) | 1.000 | 382932.00 | 382932.00 |
| mo004 | h | Oficial calefactor. (mano de obra) | 0.188 | 68578.53 | 12892.76 |
| mo103 | h | Medio oficial calefactor. (mano de obra) | 0.188 | 42707.99 | 8029.10 |
| % | % | Herramientas | 2 % | 403853.86 | 8077.08 |
|  |  | Costes directos |  |  | 411930.94 |
